# Ärztehaus- Orthopädie Praxis
Angebotsaufforderung (GAEB 90, DA83)
Projektbezeichnung: Ärztehaus-  Orthopädie Praxis
DV-Nummer: A-25-GB5
Eröffnung: 12.05.26 00:00
Währung: EUR
Auftraggeber: Alb Fils Klinikum GmbH, Eichertstraße 3, 73035 Göppingen,

## Zusätzlicher Text
Allgemeine Vorbemerkungen

1. Bauherr/ Auftraggeber
ALB FILS KLINIKEN GmbH vertreten durch die Abteilung
Alb Fils Klinikum GmbH
Abteilung: GB5 - Baumanagement

2. Auftragsgegenstand
Gegenstand dieses Leistungsverzeichnisses ist die
Elektroinstallation in der Ebene E 0 des Ärztehaus. Im
nördlichen Teil des Gebäudes wird eine Orthopädische
Praxis eingebaut.

3. Ansprechpartner
Ansprechpartner für das Vergabeverfahren ist:
Vergabestelle der
ALB FILS KLINIKUM GmbH
Eichertstraße 3,
73035 Göppingen
E-Mail: vergabestelle@af-k.de

4. Kommunikation
Der Auftraggeber bedient sich zur Abwicklung des
Ausschreibungsverfahrens der Online-Vergabeplattform
aumass (www.aumass.de). Die Nutzung für die Bieter ist
gebührenfrei. Die Kommunikation innerhalb des
Vergabeverfahrens erfolgt ausschließlich über diese
Vergabeplattform. In Ausnahmefällen können die Bieter
per Email über den unter Ziffer 3 angegebenen
Ansprechpartner mit der Auftraggeberin kommunizieren.
Die Angebote sind elektronisch über die
Vergabeplattform einzureichen. Die Verfahrenssprache
ist deutsch. Die Angebote sind in deutscher
Sprache abzugeben.
Im Rahmen der Kommunikation soll stets die Betreffzeile
<Vergabeverfahren "AFK_ÄH-OP_ELT_4401_Elektro-
installation"> verwendet werden. Sofern die Bieter
einen hiervon abweichenden Betreff verwenden, tragen
sie das Risiko, dass ihre E-Mails nicht oder nicht
rechtzeitig von der Auftraggeberin wahrgenommen werden
und es dadurch zu Verzögerungen kommt oder Fristen
versäumt werden. Bei den personenbezogenen
Bezeichnungen in diesen Vergabeunterlagen gilt die
gewählte Form für jegliche Art von natürlichen und
juristischen Personen.
Sofern nicht ausdrücklich anders bestimmt, sind mit
"Bieter" sowohl einzelne Unternehmen als auch
Bietergemeinschaften gemeint; mit "Auftragnehmer" ist
der Bieter oder die Bietergemeinschaft gemeint, der/die
den Zuschlag erhalten hat.
Die Ausschreibungsunterlagen stehen auf einer Plattform
für Ausschreibungen und eVergabe unter www.aumass.de
zum Download zur Verfügung. Fragen und Anmerkungen zu
den Vergabeunterlagen sind per E-Mail an
vergabestelle@af-k.de
oder über die Vergabeplattform, bis spätestens 8
Werktage vor Ablauf der Teilnahmefrist zu richten.
Verbindliche Stellungnahmen werden als Erläuterungen,
Konkretisierungen oder Änderungen zu den
Vergabeunterlagen unter der Internetadresse
www.aumass.de bis 6 Kalendertage
vor Ablauf der Angebotsfrist veröffentlicht. Die
Bewerber sind verpflichtet, sich bis 6 Kalendertage vor
Ablauf der Angebotsfrist auf der oben genannten
Internetseite zu informieren, ob sich Erläuterungen,
Konkretisierungen oder Änderungen in den
Vergabeunterlagen ergeben haben.
Es wird ausdrücklich darauf hingewiesen, dass sich die
Notwendigkeit ergeben kann, die Angebotsfrist auch noch
innerhalb dieser 6 Kalendertage zu verschieben. In
einem solchen Fall wird unverzüglich ebenfalls auf der
oben genannten Internetseite informiert. Sämtliche
veröffentlichte Erläuterungen, Konkretisierungen und
Änderungen sind Bestandteil der Vergabeunterlagen.
Bei Interesse an der Ausschreibung empfehlen wir eine
Registrierung als Bieter auf der Vergabeplattform
(gebührenfrei) vorzunehmen.
Daraus ergibt sich für den Bieter der Vorteil, das er
rechtzeitig über Erläuterungen, Konkretisierungen oder
Änderungen der Vergabeunterlagen oder des
Vergabeverfahrens schriftlich per Email informiert
wird.

5. Hinweispflicht bei Unvollständigkeiten und
Unklarheiten Die Bieter haben sich von der
Vollständigkeit, der ihnen überlassenen Unterlagen zu
überzeugen. Bei Unvollständigkeit der Unterlagen, haben
sie die Auftraggeberin in Textform unverzüglich darüber
zu unterrichten. Enthalten die Vergabeunterlagen nach
Auffassung der Bieter Unklarheiten, so haben die Bieter
die Auftraggeberin unverzüglich und vor Abgabe ihrer
Angebote in Textform darauf hinzuweisen. Ferner haben
die Bieter die Auftraggeberin auf eventuelle
Widersprüche in den Vergabeunterlagen
unverzüglich in Textform aufmerksam zu machen.
Gleiches gilt, falls die Bieter der Auffassung sind,
dass die Unterlagen gegen geltendes Recht verstoßen.
Antworten der ausschreibenden Stelle auf Bieterfragen
werden Inhalt der Ausschreibung und
Vertragsbestandteil.
Allgemeine Baubeschreibung Grundsätzliche Zielsetzung
Das Gebäude liegt südlich des Stadtkerns von Göppingen
auf einer Anhöhe und grenzt im Süd-Osten an den
Landschaftsraum an, geprägt durch den
Eichen-Hainbuchenwald. Die Klinik fungiert
als größter Gesundheitsanbieter in der Alb-Fils-Region.
Das Ärztehaus befindet sich zwischen Parkhaus und
Energiezentrale und dient als Medizinisches
Versorgungszentrum. Zur Erweiterung der
Leistungsumfanges ist eine Orthopädische Praxis
geplant.
Städtebauliche Konzeption nicht relevant.
Baukörper und Architektur nicht relevant.
Tragwerkskonzeption Deckendurchbiegungen und
Bohrverboszonen gemäß Statiker.
In der Baumaßnahme werden keine tragenden Bauteile
tangiert.
Anlagenliste
Plananlagen, Gutachten und sonstige Anlagen:
01. Planunterlagen:
-.01 1 -0.1.2 BE-Plan
- 01.3.Architektenpläne
- 0.1.3.1. Planliste
- 0.1.3.2. Grundriss
- 0.1.3.3. Schnitt
- 0.1.3.4. Details
- 0.1.3.5. Übersichtspläne
- 0.1.3.6. Bauzeitenplan AUSFÜHRUNG vom 04.03.2026

02. Gutachten
- Bauteilkatalog Bauphysik IFB Sorge
- Bauakustiknachweis IFB Sorge

03. CAFM Standards
- AFK_ÄH_CAFM_Handbuch inkl. Anlagen

04. BauRisk Versicherung

05. Dokumentationsrichtlinien
Zusätzliche technische Vertragsbedingungen (ZTV) für
Bauarbeiten jeder Art:
- Die allgemeinen technischen Vertragsbedingungen
(ATV) DIN 18299 sind nur gültig in Zusammmenhang mit
den Zusätzlichen technischen Vertragsbedingungen (ZTV),
sowie den ATV und ZTV der jeweiligen Teilleistung.
- Enthalten die ZTV Leistungsdefinitionen, so sind
dies Leistungen im Sinne von Nebenleistungen, die zur
vertraglichen Leistung des Auftragnehmers gehören.
Sie sind in die Einheitspreise einzukalkulieren.
- Alle Bauleistungen sind unter Zugrundelegung der
allgemein anerkannten Regeln der Baukunst und Technik,
der gesetzlich und behördlichen Bestimmungen und
Ausführungsbestimmungen nach den DIN-Normen
auszuführen.
- Bei allen Leistungen handelt es sich, wenn nicht
ausdrücklich anders beschrieben, um fertige Leistungen
einschliesslich aller Materialien, Lohn und
Nebenkosten.
- Die Kosten für zur Erfüllung der Leistungen
erforderliche Baustelleneinrichtung sind sofern im
Leistungsverzeichnis nicht gesondert erwähnt, in die
Einheitspreise einzukalkulieren.
- Die für die Preisbildung geltenden Normen und
Vorschriften auf dem Stand drei Monate vor Versand der
Angebotsunterlagen.
- Die im Leistungsverzeichnis verwendeten
Positionsarten sind nachstehend erläutert.
Grundposition: Für die Ausführung vorzugsweise
vorgesehene Position.
Alternativposition: Alternativausführung zur
vorgenannten Grundposition.
Festlegung der Ausführungsart bei Vergabe. Die Mengen
werden nicht ausgeworfen, es ist nur der Einheitspreis
anzugeben.
Eventualposition: Ausführung nur nach besonderer
Anordnung des Auftraggebers. Die Mengen werden nicht
ausgeworfen, es ist nur der Einheitspreis anzugeben.
Bedarfsposition: Ausführung nur nach besonderer
Anordnung des Auftraggebers. Die Mengen werden nicht
ausgeworfen.
Allgemeine Technische Vertragsbedingungen für
Bauleistungen
(ATV) Allgemeine Regelungen für Bauarbeiten jeder Art
DIN 18299 Ausgabe September 2019 / VOB Teil C

0.1 Angaben zur Baustelle.
0.1.1 Lage der Baustelle, Umgebungsbedingungen,
Zufahrtsmöglichkeiten und Beschaffenheit der Zufahrt
sowie etwaige Einschränkungen bei ihrer Benutzung
Standort und Erschließung - Zufahrt Baustelle Die
Baustelle befindet sich auf dem Gelände der Alb Fils
Klinik, Eichertstraße 3, Göppingen.
Die Erschließung der Baustelle erfolgt über die
Eichertstraße, gemäß Baustelleneinrichtungsplanes.
Der Ausschreibung liegen Pläne entsprechend der
beiliegenden Anlagenliste bei, die ein vollständiges
Bild der vorhandenen Situation einschließlich der
Zufahrt geben.
Aufgrund der beengten Verhältnisse auf dem Baugelände
wird aber zusätzlich eine Ortstsbegehung durch den AN
vor Angebotsabgabe vorgeschlagen.
Das Baufeld ist frei begehbar. Nachträgliche
Forderungen aus Unkenntnis der Örtlichkeit und der
Verhältnisse werden nicht anerkannt.
Alle Schwierigkeiten aufgrund der Nähe zum Bestand und
der beengten Transportwege im Bestandbereich des
Klinikums sind zu berücksichtigen und einzukalkulieren.
Alle Baumaßnahmen müssen unter den Bedingungen eines
uneingeschränkten Klinikbetriebs durchgeführt werden.
Die angrenzenden Klinikeinrichtungen sind von jeglichen
Gefahren und Belastungen freizuhalten.
Das Verunreinigen der öffentlichen Verkehrsflächen ist
grundsätzlich zu vermeiden. Sollten dennoch
Verunreinigungen entstehen, so sind diese unverzüglich
auf eigene Kosten zu entfernen.
Verkehrsrechtliche Genehmigungen sind vom AN
selbstständig einzuholen.

0.1.2.-0.1.3 Art und Lage der baulichen Anlage, z. B.
auch Anzahl und Höhe der Geschosse.
Das Ärztehaus ist mit 5 Vollgeschossen, einer
Teilunterkellerung und einer Dachzentrale konzipiert.
Erschliessung von Westen und Osten in Gebäudemitte
Bezugshöhe:
Ebene 0= Erdgeschoss OK FFB 0,00= 395, 50 üNN.
Ebene 0 OK RFB -0,10= 395,40 üNN Geschosshöhe EG ca.
3,50m

0.1.4 Verhältnisse auf der Baustelle, insbesondere
Verkehrsbeschränkungen.
Einfahrt von der Eichertstraße, der
Baustelleneinrichtungsplan
aus der Anlage ist zu beachten BE-Plan
AAP_ÄH_5_xxx_LP_01_A

0.1.5 Für den Verkehr freizuhaltende Flächen.
Die Zufahrt der Feuerwehr ist in jedem Falle ständig
freizuhalten!
Siehe auch Baustelleneinrichtungsplan wie vor in der
Anlage.
Der Hydrant westlich der Energiezentrale muss anfahrbar
sein.

0.1.6 Art, Lage, Maße und Nutzbarkeit von
Transporteinrichtungen und Transportwegen, z. B.
Montageöffnungen.
Die Öffnungsbreite des Haupteingangs West beträgt ca.
1,88 x 2, 12m i.L., der Eingang Ost ca. 1,34x 2, 12 m.
Der Hauptbaustellenzugang der Orthophädie erfolgt über
die Notausgangstür der Einheit. Schutzmaßnahmen an der
Türe gemäß Leistungsverzeichnis.

0.1.7 Wasser, Energie und Abwasser
Ein Baustromverteiler steht auf der Baustelle zur
Verfügung.
Der Hydrant kann zur Wasserentnahme genutzt werden.
Umlage für Bauwasser und Baustrom nach
Vertragsbedingungen AFK.

0.1.8 Lage und Ausmaß der dem Auftragnehmer für die
Ausführung seiner Leistung zur Benutzung oder
Mitbenutzung überlassenen Flächen und Räume.
Die zur Verfügung stehenen Flächen für die
Baustelleneinrichtung sind beschränkt. (vgl. hierzu
Anlage Baustelleneinrichtungsplan). Materialanlieferung
müssen bei Bedarf tagaktuell erfolgen.Die Nutzung der
BE- Flächen erfolgt in Absprache mit der Bauleitung des
AG.
Lagerflächen sind entsprechend dem BE-Plan vorgesehen.
Die Fuß- und Transportwege von der Containerstellfläche
bis zum Baufeld sind bei der Kalkulation zu
berücksichtigen.
Die im Baustelleneinrichtungsplan dargestellten
Lagerflächen sind befestigt, jedoch nicht asphaltiert.
Im Gebäude stehen keine Lagerflächen zur Verfügung.
Die Flächen sind nach Abschluss der Arbeiten gereinigt
zu hinterlassen.

0.1.9 Bodenverhältnisse, Baugrund, und seine
Tragfähigkeit. nicht relevant

0.1.10 Hydrologische Werte von Grundwasser und
Gewässern. nicht relevant

0.1.11 Schutzgebiete
nicht relevant

0.1.12 Entsorgung / Abfall
Für die Beseitigung der eigenen Abfälle aus den
Arbeitsbereichen gemäß VOB / C DIN 18299 Punkt 4.1 ist
der Auftragnehmer selbst verantwortlich, die
Abfallbeseitigung hat arbeitstäglich zu erfolgen.Die
Materialien sind zu trennen.
Einzurechnen sind Mülltonnen in ausreichender Zahl und
Größe für den Bedarf des AN sowie für den täglichen
Restmüll der Belegschaft.
Anfallender Schutt und Müll des AN ist durch diesen auf
seine eigenen Kosten zu entsorgen.Vom AG werden keine
Container zur Verfügung gestellt.
Sonstige Entsorgungskosten sind in die
Leistungspositionen einzurechnen.

0.1.13 Art und Umfang der Regelung und Sicherung des
öffentlichen Verkehrs.
Der öffentliche Verkehr wird nicht beeinträchtigt, da
sich die Lager- und sonstige Flächen nicht auf
öffentlichem Grund befinden.
Die Baustellen-Zu- und -ausfahrt von/auf der/die
Eichertstraße ist dem Baustelleneinrichtungsplan zu
entnehmen.

0.1.14 Art und Umfang des Schutzes von Bäumen,
Pflanzbeständen, Vegetationsflächen, Verkehrsflächen,
Bauteilen, Bauwerken, Grenzsteinen und dergleichen im
Bereich der Baustelle.
Sämtliche o.g. Punkte sind mit entsprechender Sorgfalt
zu behandeln.

0.1.15 Im Baugelände vorhandene Anlagen, insbesondere
Abwasser- und Versorgungsleitungen.
Zwischen Parkhaus und Baufeld sowie nördlich des
Ärztehauses verläuft eine Fernwärmetrasse. Hier sind
Lastbeschränkungen beim Überfahren zu beachten (
Maximal SLW 30 )

0.1.16 Bekannte oder vermutete Hindernisse im Bereich
der Baustelle.
siehe 0.1.15

0.1.17 Bestätigung, dass die im jew. Bundesland
geltenden Anforderungen hinsichtlich Kampfmitteln
erfüllt wurden. nicht relevant

0.1.18 Gegebenenfalls gemäß der Baustellenverordnung
getroffene Maßnahmen.
siehe Punkt 0.2.3 bis 0.2.5

0.1.19 Besondere Anordnungen, Vorschriften und
Maßnahmen der Eigentümer (oder der anderen
Weisungsberechtigten) in Bezug auf Leitungen, Kabeln,
Dränen, Kanälen, Straßen, Wegen, Gewässern,
Gleisen,Zäunen und dergleichen im Bereich der
Baustelle.
nicht relevant

0.1.20 Art und Umfang von Schadstoffbelastungen.
nicht relevant

0.1.21 Art und Zeit der vom Auftraggeber veranlassten
Vorarbeiten.
nicht relevant

0.1.22 Arbeiten anderer Unternehmer auf der Baustelle.
Für die Regelung von Schnittstellen und für die
Koordination der ausgeschriebenen Leistungen ist der
Auftragnehmer selbst verantwortlich. Der hierfür
notwendige Aufwand ist in die Einheitspreise
einzurechnen.
Schnittstellen übergreifend zu Fremdgewerken:
- Trockenbauarbeiten
- Tür- und Verglasungsarbeiten
- TGA Gewerke
Aufgrund des Klinikbetriebes ist mit Lieferverkehr zu
rechnen.
Alle Auftragnehmer unterliegen der
Koordinationspflicht. Dies schließt die Pflicht zur
Teilnahme an den entsprechenden Baubesprechungen ein.
Der Auftragnehmer hat zu den Baubesprechungen, die der
Auftraggeber regelmäßig durchführt, (in der Regel
wöchentlich) für die Dauer der Vertragslaufzeit einen
bevollmächtigten.
Vertreter ( Ziffer 22.2.6 WBVB ) zu entsenden. Der
Besprechungstermin wird vom Auftraggeber festgelegt.
Alle Angaben, insbesondere produktbezogene Daten, die
für
Leistungen angrenzender Gewerke notwendig sind, sind
eigenverantwortlich rechtzeitig vorzulegen.
Allgemeine Technische Vertragsbedingungen für
Bauleistungen
(ATV) Allgemeine Regelungen für Bauarbeiten jeder Art
DIN 18299 Ausgabe
September 2019 VOB Teil C

0.2 Angaben zur Ausführung

0.2.1 Besondere Anforderungen für Arbeitsabschnitte
nach Bauzeitenplanung.

0.2.2.Besondere Erschwernisse
Die Lage der Fernwärmeleitungen ist dem Plan BE-Plan
AAP_ÄH_5_xxx_LP_01_A zu entnehmen. Auf und neben dem
Baufeld sind diese Leitungen beim Überfahren mit
Technischem Gerät ausdrücklich zu berücksichtigen, um
Schäden auszuschliessen.

0.2.3 -0.2.5. Besondere Anforderungen an BE-Einrichtung
und Entsorgung Für die Überwachung der
Einhaltung von Sicherheit und Gesundheitsschutz gemäß
der Baustellenverordnung ist durch den Bauherrn ein
SiGe-Koordinator eingesetzt.
Der Auftragnehmer hat bei der Ausführung der Arbeiten
die Arbeitsschutzgesetzgebung und die daraus
resultierenden Verordnungen (hier: die
Baustellenverordnung vom10. Juni 1998,die
zuletzt durch Artikel 2 der Verordnung vom 17. Dezember
2025 geändert worden ist) zu beachten sowie die
Hinweise des Koordinators und den Sicherheits- und
Gesundheitsschutzplan zu berücksichtigen. Alle im
Rahmen der Baustellenverordnung
vorzulegenden Unterlagen sind auf Anweisung des
SiGe-Koordinators vorzulegen. Die Kosten hierfür sind
in die Einheitspreise einzukalkulieren.

0.2.6 -0.2.7 Anforderung an Gerüste, Mitbenutzung
fremder Gerüste, Hebezeuge, Aufzüge, Aufenthalts- und
Lagerräume, Einrichtungen und der gleichen durch den
Auftragnehmer.
Das Bereitstellen und Betreiben von Hebezeugen ist Teil
der Baustelleneinrichtung des AN und in die EPs
einzukalkulieren.Das Stellen von Lagercontainern und
dergleichen sind entsprechend Leistungsposition
vorzusehen.
Ein Kran steht nicht zur Verfügung. Das ist bei der
Kalkulation zu berücksichtigen.

0.2.8 Wie lange, für welche Arbeiten und ggf. für
welche Beanspruchung der Auftragnehmer Gerüste,
Hebezeuge, Aufzüge, Aufenthalts- und Lagerräume,
Einrichtungen und dergleichen für andere Unternehmer
vorzuhalten hat.
gemäß Leistungsbeschreibung

0.2.9 Verwendung oder Mitverwendung von
wiederaufbereiteten (Recycling-) Stoffen.
nicht relevant

0.2.10 Anforderungen an wiederaufbereitete
(Recycling-) Stoffe und an nicht genormte Stoffe und
Bauteile.
nicht relevant

0.2.11 Besondere Anforderungen an Art, Güte und
Umweltverträglichkeit der Stoffe und Bauteile.
nicht relevant

0.2.12 Art und Umfang der vom Auftraggeber verlangten
Eignungs- und Gütenachweise.
Entsprechend den Zusätzlichen Technischen
Vertragsbedingungen.

0.2.13 Unter welchen Bedingungen auf der Baustelle
gewonnene Stoffe verwendet werden dürfen oder müssen
oder einer anderen Verwertung zuzuführen sind.
nicht relevant.

0.2.14 Art, Zusammensetzung und Menge der aus dem
Bereich des Auftraggebers zu entsorgenden Böden, Stoffe
und Bauteile.
siehe Leistungsverzeichnis

0.2.15 Art, Anzahl, Menge oder Masse der Stoffe und
Bauteile, die vom Auftraggeber bereit gestellt werden,
sowie Art, genaue Bezeichnung des Ortes und Zeit ihrer
Übergabe.
nicht relevant

0.2.16 In welchem Umfang der Auftraggeber Abladen,
Lagern und Transport von Stoffen und Bauteilen
übernimmt oder dafür dem Auftragnehmer Geräte oder
Arbeitskräfte zur Verfügung stellt.
nicht relevant

0.2.17 Leistungen für andere Unternehmer.
Sind bei Bedarf gesondert beschrieben.

0.2.18 Mitwirken beim Erstellen von Anlageteilen und
bei der Inbetriebnahme von Anlagen im Zusammenwirken
mit anderen Beteiligten.
nicht relevant

0.2.19 Benutzung von Teilen der Leistung vor der
Abnahme nicht relevant

0.2.20 Übertragung der Wartung während der Dauer der
Verjährungsfrist durch einen besonderen Wartungsvertrag
nicht relevant

0.2.21 Abrechnung
Aufmaß nach VOB und WBVB

0.3.1 Leistungbeschreibung und Projektierung
Die Leistungsbeschreibung setzt sich aus allen
Ausschreibungsunterlagen zusammen. Diese umfassen über
den Ausschreibungstext hinaus auch Zeichnungen sowie
weitere beigefügte Unterlagen laut Anlagenliste.
Die darin enthaltenen Informationen müssen als Gesamtes
vollumfänglich bei der Preisermittlung berücksichtigt
werden.
Sollten Unklarheiten hinsichtlich der ausgeschriebenen
Leistungen bestehen, so sind diese vor Angebotsabgabe
mit der Vergabestelle zu klären.
Die der Leistungsbeschreibung beiliegenden
Planunterlagen definieren die formalen und technischen
Forderungen an die Konstruktionen Die für die
Vorgewerke zulässigen Toleranzen /
Ebenheitsabweichungen gemäß DIN 18202 hat der AN bei
seinen Leistungen durch entsprechende
Toleranzsausgleichsmöglichkeiten zu berücksichtigen.
Die Plan-Übergabe durch den Auftraggeber erfolgt
ausschließlich über den Projektserver. Siehe auch Punkt
22.3 WBVB.
Der AN ist verpflichtet, Planungsunterlagen so
rechtzeitig anzufordern und hinsichtlich seiner Belange
zu überprüfen, dass auch bei notwendiger technischer
Klärung die Materialien
rechtzeitig bestellt werden können.

0.3.2.Lieferung und Montage
Alle Leistungen verstehen sich einschl. der
Herstellung, der Lieferung aller erforderlichen
Bauteile, Materialien, Baustoffe sowie der
fachgerechten, funktionstüchtigen Montage. Alle
Transportarbeiten sind mit der Bauleitung zeitlich
abzustimmen.
Jeder Auftragnehmer ist für seine Materiallagerung und
die Transporte selbst verantwortlich. Die
Transportkosten sind in die Einheitspreise
einzukalkulieren.
Es ist sicherzustellen dass alle erforderlichen
Maßnahmen ergriffen werden, um das Risiko von
Beschädigungen, Überbeanspruchungen, Verformungen und
schädlicher Bewitterung zu verhindern. Das
Montagekonzept des AN beinhaltet:
Bodenflächen und angrenzende Bauteile sind für den
Transport zu schützen.
Die Materialien sind gegen Salz, Hagel, Witterung und
Diebstahl zu schützen.

0.3.3 Abweichungen von Plänen
Der AN hat die Arbeiten entsprechend den Plänen des
Architekten auszuführen.
Die Angaben der Pläne sind vor Beginn der Arbeiten auf
der Baustelle genauestens mit den tatsächlichen
Gegebenheiten vor Ort zu vergleichen.
Abweichungen sind sofort der Bauleitung mitzuteilen.

0.3.4 Dokumentationsunterlagen
Die kompletten Dokumentationsunterlagen sämtlicher
erbrachten Leistungen sind gemäß den im Vertrag
geregelten Festlegungen und den
Dokumentationsrichtlinien des AG
spätestens 14 Werktage vor dem vereinbarten
Abnahmetermin an den AG zu übergeben.
Die Dokumentationsrichtlinien liegen dem LV als Anlage
bei.
Es sind zudem vorzulegen:
- Fachunternehmererklärung
- Errichterbescheinigung
- Prüfzeugnisse zu bauphysikalischen Qualitäten.
- Prüfzeugnisse zu Strahlenschutz in Wänden, Türen und
Fenstern
- Auflistung der verwendeten Materialien mit
Herstellerangaben und Produktbeschreibung
- Zulassungsbescheide
- Einweisungsbescheinigungen

0.3.5 SiGeKo
Die Baumaßnahme wird von einem vom Auftraggeber
beauftragten Sicherheits- und Gesundheitskoordinator
(SIGEKO) gem.Baustellenverordnung begleitet.
Seinen Vorgaben, Hinweisen und Anordnungen ist Folge zu
leisten.
Die Einschaltung des SIGEKO durch den Bauherren befreit
den AN nicht von der eigenen ihm im Bauprozess -
obliegenden Sicherheitsverantwortung.

## Zusätzlicher Text
Allgemeine Hinweise

Eignung Auftragnehmer
Zu den Vergabegesprächen erhält der Bieter den
Bauzeitenplan. Anhand des Bauzeitenplans ist vom Bieter eine
Ressourcen- und Personalplanung über die gesamte Bauzeit
vorzulegen (Mannstunden/Monat).
Zusätzlich muss zur Darstellung der Baustellenabwicklung ein
Baustellen-Organigramm mit Zuweisung der verantwortlichen
Personen (Schlüsselpersonen) vorgelegt werden.

Durchbruchs- und Aussparungsplanung
Die während des bisherigen Projetkablaufs definierten
Aussparungen an tragenden Bauteilen sind verbindlich und
können nicht verändert werden.

Kalkulation Einheitspreis
Soweit in den Einzelpositionen nicht anderweitig erwähnt und
ausgeschrieben ist zur Kalkulation der Einheitspreise zu jeder
Positionen Lieferung und Montage einzurechnen.

SIGEKO
Der SiGe-Plan und die SiGe-Unterlagen sind vom AN vor
Beginn der Arbeiten einzusehen und die darin enthaltenen
Anweisungen zu beachten. Vor Beginn der Arbeiten ist ein
Baustellentermin gemeinsam mit Bauleitung und SiGeKo
durchzuführen. Während der Ausführung sind gemeinsame
sicherheitstechnische Begehungen vorzunehmen.
Vor Bestellung der unten aufgeführten baurelevanten Bauteile
und Komponenten hat eine Prüfung/Abstimmung mit den
örtlichen Gegebenheiten zu erfolgen.
Auf Bedarf ist eine Rücksprache mit der Bauleitung zu halten.
Für Dichteinsätze sind die nötigen Bohrungen zu prüfen und
verantwortlich anzugeben.

## Zusätzlicher Text
ZUSÄTZLICHE TECHNISCHE UND ALLGEMEINE
VERTRAGSBEDINGUNGEN

1. Grundlagen
Angebots- und Ausführungsgrundlagen sind das
Leistungsverzeichnis mit den Vertragsbedingungen sowie
die Zeichnungen, die der Ausschreibung zugrunde liegen.
Im weiteren gelten: Die einschlägigen Bestimmungen der
DIN-Normen, der VDE-Bestimmungen und die allgemein
anerkannten Regeln der Technik. Die Technischen
Anschlußbedingungen (TAB) des zuständigen
Elektrizitäts-Versorgungs-Unternehmens (EVU). Die Allg.
Bedingungen über Vergabe und Ausführung von
Bauleistungen (VOB Teil A,B+C). Unvollständige Angebote
werden nicht berücksichtigt.

2. Stromkreisverteiler
Die Stromkreise sind eindeutig zu bezeichnen und mit
Verteilerlegenden auszustatten. Berührungsschutz nach
UVV BGV A3.
Abgehende Leitungen in den HVT, UVT sind eindeutig zu
beschriften.

3. Festlegung der Installationsanlage
Vor Beginn der Installationsarbeiten ist die Anlage
nach Maßgabe der Pläne zwischen Bauherr, Architekt,
Ingenieurbüro und Auftragnehmer (AN) zu klären.
Die Leitungsführung hat waagrecht und senkrecht zu
erfolgen. Alle Installationsgeräte,
Beleuchtungsauslässe und Dosen sind vor dem
Arbeitsbeginn festzulegen.
Vom AN sind entsprechende Montagepläne zu erstellen.
Die UP-Dosen sind vor den Gipserarbeiten mit Deckeln zu
versehen und danach wieder freizulegen.

4. Wanddurchbrüche, Mauerschlitze, Stemmarbeiten
Bohrungen usw., die im Rahmen der Elektro-Installation
anfallen, müssen in den Preisen des Angebotes enthalten
sein. Gerüste für Aussen und Innen sind vom AN zu
bringen. UP-Dosen sind vor den Gipserarbeiten mit
Deckel zu schützen. Nach den Gipserarbeiten sind diese
freizulegen. Dosen in Fertigteilen sind vom AN zu
öffnen.

5. Schutzmaßnahmen und Potentialausgleich
Ausführung laut TAB, Messung und Prüfung gemäß VDE 0100
mit Vorlage des Prüfprotokolles.

6. Installationsgeräte
Für Schalter, Steckdosen usw. sind VDE-gerechte
Fabrikate zu verwenden.
AP- Verteilerdosen sind Innen und Aussen zu
beschriften.

7. Preise
Die Preise verstehen sich für die betriebsfertige
Installation einschließlich Material, Lieferung Montage
und Anschluss inklusiv Klein-/Systemteile.

8. Stundenlohnarbeiten
Stundenlohnarbeiten werden nur vergütet, wenn sie zuvor
vereinbart und sofort vom Auftraggeber unterschrieben
werden.
Nachträglich eingereichte Regiezettel werden nicht
anerkannt.

9. Muster, Gewährleistung, Mängelhaftung
Auf Wunsch sind kostenlos Hersteller der Materialien
und Geräte anzugeben und Muster vorzulegen. Der
Nachweis der Gleichwertigkeit ist vom AN zu erbringen,
ansonsten gelten die ausgeschriebenen Fabrikate. Die
Unfallverhütungsvorschriften sind vom AN einzuhalten.
Alle bei der Elektro-Bauabnahme festgestellten Mängel
sind auf Kosten des AN zubeheben, dies gilt auch für
Mängel während der Gewährleistungszeit.

10. Bauleitung
Den Anordnungen der Bauleitung ist Folge zu leisten.
Alle aus der Nichtbeachtung solcher Anordnungen
entstehenden Schäden trägt der AN.

11. Sonstiges
Änderungen des Vertrages sowie Nebenabreden bedürfen
der Schriftform. Es bleibt dem Bauherrn vorbehalten,
einzelne Positionen des Angebotes ausfallen zu lassen.
Arbeiten, die nicht im LV aufgeführt sind (Nachtrag),
bedürfen der vorherigen schriftlichen Genehmigung der
Bauleitung.
Bei Verlangen ist die Kalkulation des Nachtrages offen
zu legen. Die im Angebot aufgeführten Materialpreise
sind Festpreise.

## AFK_ÄH-OP_ELT_4401
Datum: 13.04.26

### Titel 01 Leitungen und Kabel

*Hinweis*
Verlegung AP (ca.100 %):
In vorhandene Installatios-Kanaele und -Rohre oder auf
Kabelrinne
und Steigtrassen, in Staenderwaenden mit
Metall-/Holzstaender,
in Zwischen-Decken und -Waenden inklusiv
Sammelbefestigung.
Verlegung in Hohlraumböden.

Verlegung UP (ca. 0 %):
Inklusiv aller Stemm- und Nebentätigkeiten.

**01.1 I-Y(St)Y 2 x 2 x 0,6/ 0,8 mm**
Fernsprech Leitung
Verlegung wie vor beschrieben
I-Y(St)Y 2 x 2 x 0,6/ 0,8 mm
Menge: 220,000 m

**01.2 I-Y(St)Y 4 x 2 x 0,6/ 0,8 mm**
Fernsprech Leitung
Verlegung wie vor beschrieben
I-Y(St)Y 4 x 2 x 0,6/ 0,8 mm
Menge: 240,000 m

**01.3 I-Y(St)Y 10 x 2 x 0,6 / 0,8 mm**
Fernsprech Leitung
Verlegung wie vor beschrieben
I-Y(St)Y 10 x 2 x 0,6/ 0,8 mm
Menge: 40,000 m

**01.4 NYM-J 3 x 1,5 qmm**
Mantelleitung
Verlegung wie vorbeschrieben
NYM-J 3 x 1,5 qmm
Menge: 230,000 m

**01.5 NYM-J 5 x 1,5 qmm**
Leistung wie vor, jedoch
NYM-J 5x 1,5 qmm
Menge: 1050,000 m

**01.6 NYM-J 7 x 1,5 qmm**
Leistung wie vor, jedoch
NYM-J 7x1,5 qmm
Menge: 60,000 m

**01.7 NYM-J 3 x 2,5 qmm**
Leistung wie vor, jedoch
NYM-J 3x 2,5 qmm
Menge: 1680,000 m

**01.8 NYM-J 5 x 2,5 qmm**
Leistung wie vor, jedoch
NYM-J 5x 2,5 qmm
Menge: 140,000 m

**01.9 NYM-J 5 x 4 qmm**
Leistung wie vor, jedoch
NYM-J 5 x 4 qmm
Menge: 180,000 m

**01.10 NYM-J 5 x 6 qmm**
Leistung wie vor, jedoch
NYM-J 5x 6 qmm
Menge: 60,000 m

**01.11 NYM-J 5 x 16 qmm**
Leistung wie vor, jedoch
NYM-J 5x 16 qmm
Menge: 45,000 m

**01.12 NYM 1 x 6 qmm**
Leistung wie vor, jedoch
NYM-O 1x 6 qmm
Menge: 60,000 m

**01.13 NYM 1 x 10 qmm**
Leistung wie vor, jedoch
NYM-O 1x 10 qmm
Menge: 50,000 m

**01.14 NYM 1 x 16 qmm**
Leistung wie vor, jedoch
NYM-O 1x 16 qmm
Menge: 70,000 m

**01.15 NYCWY 4x25/16 qmm**
Erdkabel mit konzentrischem Leiter
NYCWY 4x25/16 qmm
Menge: 22,000 m

**01.16 NYCWY 4x35/16 qmm**
Erdkabel mit konzentrischem Leiter
NYCWY 4x35/16 qmm
Menge: 8,000 m

**01.17 (N)HXH FE 180 E30-E60 3 x 2,5 mm²**
Halogenfreies Sicherheitskabel E 30-E60 0,6/1 kV
(N)HXH FE 180 E30-E60  3 x 2,5 mm² liefern und verlegen
Menge: 20,000 m

*Hinweis*
ÖLFEX sind ölbeständige Anschluss- und Steuerleitungen
mit einem Polyurethanaußenmantel für den flexiblen
Einsatz und fester Verlegung bei mittlerer mechanischer
Beanspruchung.

Mechanische und thermische Eigenschaften
Mindestbiegeradius gelegentlich bewegt: 12,5 x
Leitungsdurchmesser
fest verlegt: 4 x Leitungsdurchmesser
Temperaturbereich gelegentlich bewegt: - 5°C bis +70°C
max. Leitertemp. fest verlegt: - 40°C bis +80°C max.
Leitertemp.
UV-Beständigkeit gemäß EN 50618 bzw. VDE 0283-618
gemäß EN 50620 bzw. VDE 0285-620

**01.18 Ölflex 5x16 mm²**
Kabel wie vor beschrieben:
Typ: Ölflex Classic 400P 5G16 mm²
Menge: 6,000 m

*Hinweis*
In dem Bestand ist eine Brandmeldeanlage vom Fabr.
Siemens eingebaut. Vom AN Elektro sind die Kabel nach
Pläne der Errichterfirma zu verlegen

**01.19 Brandmeldekabel I-Y(St)Y 2x2x0,8 ROT**
Brandmeldekabel I-Y(St)Y 2x2x0,8 ROT
liefern und in vorhandene Rohre einziehen
Menge: 480,000 m

**01.20 Installationskabel JE-H(St)H 2x2x0,8 E30**
Installationskabel JE-H(St)H 2x2x0,8 E30
liefern und in Steigtrassen AP verlegen
(inkl. zugelassenen
Trage- und Bediensystemen nach
DIN 4102 Teil 12)
Menge: 30,000 m

**01.21 EIB Bus-Kabel**
EIB Bus-Kabel
JY(ST)Y 2x2x0,8 EIB
Menge: 270,000 m

### Titel 02 Installationsmaterial

*Hinweis*
Isolierstoffrohre nach DIN VDE 0605,
incl. anteiligen Muffen und Bögen.

Kabelrinnen und Steigtrassen aus feuerverzinktem
Stahlblech nach DIN 17162, inklusiv anteiliger
Verbindungen, Verschraubungen, Bögen, Winkel, T-Stücke
und Befestigungsmaterial.

Die Trassen sind mit den anderen Gewerken (z.B. HLS)
vor der Montage eigenverantwortlich zu koordinieren.

**02.1 FBY-EL-F M 25**
Flexibles Rohr
als Leer- und Schutzrohr in der GK-Wand oder auf RFB
verlegt
FBY-EL-F M 25
Menge: 130,000 m

**02.2 M 32**
Leistung wie vor, jedoch M 32
Menge: 20,000 m

**02.3 M 40**
Leistung wie vor, jedoch M 40
Menge: 10,000 m

*Hinweis*
Isolierstoffrohre nach DIN VDE 0605, inklusiv
anteiligen Muffen, Boegen und Auslasse.
An den Leerrohrübergängen von den Fertigteilwänden zu
den Leerrohren in der Decke ist jeweils eine Muffe
notwendig. Die Muffen sind in die EP einzukalkulieren.
Leerrohrverlegung inklusiv Bohr- und
Befestigunsarbeiten.
Betondosen inklusiv Anzeichnung auf der Schalung und
Befestigung.
Montage der Materialien in Teilmengen.
Nach Entfernung der Schalung sind die Dosendeckel und
die in die Dose ragenden Leerrohrenden vom AN- Elekro
zu entfernen.
Die Anfahrtskosten sind in die Einheitspreise
einzukalkulieren.

**02.4 FFKuS M 25**
Betonfestes, flexibles Rohr
FFKuS-EM-F-Highspeed
als Leer- und Schutzrohr in der GK-Wand oder auf RFB
verlegt
Menge: 20,000 m

**02.5 M 32**
Leistung wie vor, jedoch M 32
Menge: 30,000 m

**02.6 PVC-Rohr M 25**
Starres PVC-Rohr FPKu-EM-F
Verlegung AP mit Schellen, Farbe weiss
M 25
Menge: 12,000 m

**02.7 M 32**
Leistung wie vor, jedoch M 32
Menge: 6,000 m

**02.8 Alurohr M20**
Alurohr M20
Verlegung AP mit Schelle und Endhüllen
Menge: 4,000 m

**02.9 Alurohr M25**
Alurohr M25
Verlegung AP mit Schelle und Endhüllen
Menge: 4,000 m

*Hinweis*
Kabelrinnen und Steigtrassen aus feuerverzinktem
Stahlblech nach DIN EN 12329, inklusiv anteiliger
Verbindungen, Verschraubungen, Bögen, Winkel, T-Stücke
und Befestigungsmaterial.

Die Trassen sind mit den anderen Gewerken (z.B. HLS)
vor der Montage eigenverantwortlich zu koordinieren.

**02.10 KR 200 Seitenhöhe 60mm**
Kabelrinne aus Stahl
Nennbreite= 200 mm, mittelschwere Ausfuehrung
Menge: 8,000 m

**02.11 KR 300 Seitenhöhe 60mm**
Kabelrinne aus Stahl
Nennbreite= 300 mm, mittelschwere Ausfuehrung
Menge: 62,000 m

**02.12 KR 400 Seitenhöhe 60mm**
Kabelrinne aus Stahl
Nennbreite = 400 mm, mittelschwere Ausfuehrung
Menge: 14,000 m

**02.13 Trennsteg für Kabelrinne**
Trennsteg für Kabelrinne
kompl. montiert
Menge: 30,000 m

**02.14 Ausleger bis 200mm**
Ausleger bis 200mm
mittelschwere Ausführung
Montage an Stiel oder Betonwand
kompl. mit Schwerlastanker
Menge: 8,000 St

**02.15 Ausleger bis 400mm**
Ausleger bis 400mm
mittelschwere Ausführung
Montage an Stiel oder Betonwand
kompl. mit Schwerlastanker
Menge: 70,000 St

**02.16 Ausleger bis 600mm**
Ausleger bis 600mm
mittelschwere Ausführung
Montage an Stiel oder Betonwand
kompl. mit Schwerlastanker
Menge: 24,000 St

**02.17 Stiel 200 mm**
Stiel fuer Kabelrinne mit
Befestigung an Beton
Laenge bis 200mm
Menge: 10,000 St

**02.18 Stiel 400 mm**
Leistung wie vor, jedoch
Laenge bis 400mm
Schwere Ausführung
Menge: 40,000 St

**02.19 Stiel 600 mm**
Leistung wie vor, jedoch
Laenge bis 600mm
Schwere Ausführung
Menge: 6,000 St

**02.20 Gitterträger Breite 250mm**
Gitterträger Breite 250mm
incl. Befestigungsmaterial

Fabr.: Kühnemund / Ziegler
Typ: FT 250
Menge: 26,000 m

**02.21 Steigtrasse 300 mm**
Steigtrasse aus Stahl, Nennbreite 300 mm
mittelschwere Ausfuehrung incl. Befestigungmaterial
mit anteiligen Bügelschellen (Befestigungsabstand 1,2m)
Fab. /Typ: OBO SLM oder glw.
Menge: 4,000 m

**02.22 Steigtrasse 400 mm**
Steigtrasse aus Stahl, Nennbreite 400 mm
mittelschwere Ausfuehrung incl. Befestigungmaterial
mit anteiligen Bügelschellen (Befestigungsabstand 1,2m)
Fab. /Typ: OBO SLM oder glw.
Menge: 4,000 m

**02.23 C-Schiene**
C-Schiene in verschiedenen Länge liefern und montieren
Menge: 3,000 m

**02.24 Bügelschellen bis 30mm Breite**
Menge: 50,000 St

**02.25 Bügelschellen bis 60mm Breite**
Menge: 20,000 St

*Hinweis*
Installationskanäle
mit Zubehörteilen wie Endstück, Geräteblenden,
Winkelstück usw. und Befestigungsmaterial.
Fab.: Rehau, reinweiss oder
gleichwertig
Fab./Typ: '.........'

**02.26 Installationskanaele 30 x 30 mm**
Installationskanaele
fertig montiert
30 x 30 mm
Menge: 4,000 m

**02.27 60 x 60 mm**
Leistung wie vor, jedoch
60 x 60 mm
Menge: 8,000 m

**02.28 110 x 60 mm**
Leistung wie vor, jedoch
110 x 60 mm
Menge: 4,000 m

**02.29 BRK 68 x 130 PVC**
BR-Kanal mit Trennsteg und Deckel
PVC, T/B: ca. 68 x 130 mm
mit Abdeckungen für Installationsgräte,
Farbe Kanal : RAL 9010
Fab./Typ: Tehalit
oder gleichwertig: '.........'
Menge: 18,000 m

**02.30 Innen- oder Ausseneck für BR-Kanal 68/130**
Menge: 2,000 St

**02.31 BRK 68 x 170 PVC**
BR-Kanal mit Trennsteg und Deckel
PVC, T/B: ca. 68 x 170 mm
mit Abdeckungen für Installationsgräte,
Farbe Kanal : RAL 9010
Fab./Typ: Tehalit
oder gleichwertig: '.........'
Menge: 6,000 m

**02.32 Enddeckel BR-Kanal**
Enddeckel für BR-Kanal 70 X130 oder 70X170
Menge: 8,000 St

**02.33 Geräteeinbaudose frontrastend**
Menge: 8,000 St

**02.34 Kanalsteckdose 2-fach, 16A**
Kanalsteckdose 2-fach, 16A
frontrastend, reinweiß
incl.Anschlussbuchse und Blende aus PC/ABS reinweiß mit
Beschriftungsschild
Menge: 7,000 St

**02.35 Kanalsteckdose 3-fach, 16A**
Kanalsteckdose 3-fach, 16A
frontrastend, reinweiß
incl. Anschlussbuchse und Blende aus PC/ABS reinweiß
mit Beschriftungsschild
Menge: 5,000 St

*Hinweis*
Sammelhalter

**02.36 Sammelhalterungen aus Metall**
Sammelhalterungen aus Metall
für 30 Leitungen NYM 3x1,5 incl. Befestigung in
Funktionserhalt.
Menge: 40,000 St

**02.37 Sammelhalterungen aus Metall**
Sammelhalterungen aus Metall
für 70 Leitungen NYM 3x1,5 incl. Befestigung in
Funktionserhalt.
Menge: 20,000 St

**02.38 Sammelhalterungen aus PVC**
Sammelhalterungen aus PVC, flammwidrige Ausführung
für 30 Leitungen NYM 3x1,5
Menge: 120,000 St

*Hinweis*
UP Installationsdosen

**02.39 Hohlwand-Dosen mit Bohrung Tiefe 62 mm**
Menge: 200,000 St

**02.40 Hohlwand Gerätedose für Brandschutzwände F30-F90**
Hohlwand Gerätedose für Brandschutzwände F30-F90
mit Bohrung, Dosentiefe 54 mm

Fabr.: Kaiser
Typ: 9464-01 oder glw.
Menge: 4,000 St

**02.41 Hohlwand Electronic-Dose**
Hohlwand Electronic-Dose

Fabr.: / Typ: Kaiser 9268-94
oder glw.
Menge: 24,000 St

**02.42 Hohlwand Schallschutz-Dose**
Hohlwand Schaltschutz-Dose

Fabr.: / Typ: Kaiser 9069-04
oder glw.
Menge: 156,000 St

**02.43 Hohlwand Electronic Schallschutz-Dose**
Hohlwand Electronic Schallschutz-Dose

Fabr.: / Typ: Kaiser 9068-94
oder glw.
Menge: 48,000 St

**02.44 Hohlwand Strahlenschutz-Dose**
Hohlwand Strahlenschutz-Dose

Fabr.: / Typ: Kaiser 9074-03
oder glw.
Menge: 2,000 St

**02.45 AP-Dosen und -Kaesten**
AP-Dosen und Kaesten
als Abzweigdose 80 x 80 mm
Menge: 70,000 St

**02.46 Hauptleiterabzweigkasten**
Hauptleiterabzweigkasten
Aufputz, Größe ca. 250x200mm
Mit Klemmstein zum Durchverbinden
von 2 Kabel 5x16mm².
Incl. Anschluss der Kabel.
Menge: 1,000 St

**02.47 Pot-Schiene**
Pot-Schiene
Querschnitt 50mm²
7 Leiter für Rd 2,5-16mm²
1 Leiter Fl 30x4mm
Menge: 4,000 St.

**02.48 Erdungsschelle bis 1"**
Menge: 6,000 St

**02.49 Erdungsschelle bis 2"**
Menge: 2,000 St

*Hinweis*
Estrichüberdecktes Kanalsystem

**02.50 Unterflurdose-Geräteeinsatz**
Unterflur-Gerätedose, für 9 Einsätze
Bauhöhe 70- 120 mm oder 115-170 verstellbar.
Komplett mit Befestigung auf RFB, Dämmstreifen gegen
Estrich und Einbaurahmen
Fabrikat: OBO Bettermann
Typ: UZD 115170350-3.
oder gleichwertig
Menge: 1,000 St

**02.51 Montagedeckel**
Montagedeckel
Nenngröße 9

Fabrikat: OBO Bettermann
Typ: DUG 350-3 9 R9
oder gleichwertig
Menge: 1,000 St

**02.52 Geräteeinsatz**
Geräteeinsatz zum Einbau in Doppelboden oder
Unterflurdose, Ausführung für 9 Installationsgeräte
incl. Gerätebecher. Klappdeckel mit Schnurauslass aus
Polyamid. Farbe nach Festlegung Bauherr.

Fabrikat: OBO Bettermann
Typ: GESR9 -U7011
Menge: 1,000 St.

**02.53 Gerätebecher mit Schukosteckdose 3-fach**
Anschlussfertige Gerätebecher bestückt mit 3-fach
Schukosteckdosen, incl. Anschlussleitung.
Menge: 1,000 St

**02.54 Gerätebecher leer**
Gerätebecher leer für 3 bzw. 4 Module
mit Abdeckplatte zur Aufnahme von Modul 45 Geräte
Menge: 2,000 St

### Titel 03 Verteilungsmaterial

*Hinweis*
Allgemein:
Nachstehende grundsätzliche Forderungen sind bei der
Kalkulation zu berücksichtigen:

Sämtliche eingebaute Geräte sind mittels UV- und
witterungsbeständigen Beschriftungsschildern oder mit
gravierten Schildern zu bezeichnen

Ein Prinzipschaltbild (gem. VDE 0105) ist als
Lichtpause in einer Schutzhülle an der Innenseite der
Schranktüre anzubringen.

Für die Bestandsunterlagen wie Stromlaufpläne usw. ist
eine Plantasche an der Innenseite der Türe anzubringen.

Als Einbauplatzreserve sind mind. 20 % vorzusehen.

Bei sämtlichen Positionen versteht sich die Lieferung
und die betriebsfertige Montage der ausgeschriebenen
Materialien.

Sämtliches Zubehör wie Geräteträger, evtl.
Stromschienen, Befestigungs-materialien, Klemmen u.
Klemmböcke usw. die innerhalb der Verteilung notwendig
sind, sowie der Verdrahtungsanteil u. das Auflegen
sämtl. Leitungen ist in die Verteiler- bzw. Tableau-
Einheitspreise mit einzukalkulieren. Sie werden nicht
gesondert aufgemessen und vergütet.

Unter jede Klemme darf jeweils nur ein Leiter geklemmt
werden. Für Zu- und Abgangsklemmen bis 4 mm² sind
Dreistock-Installationsklemmen, bestehend aus Leiter-,
Neutralleitertrenn- u. PE-Klemme bzw. Drei-
Leiterklemmen einzusetzen.

Der Verteileraufbau sowie die Lage der Einbaugeräte ist
vor der Fertigung in Form eines Verteileraufbauplanes
und Stromlaufplanes genehmigen zu lassen.

Es ist auf eine gleichmäßige Phasenaufteilung zu
achten.

Liefern und aufstellen der betriebsfertigen Verteiler
inklusiv Anschluss der Leitungen und Kabel.
Einbaugeräte komplett inklusiv Verdrahtung und
Befestigung.
Verteiler und Einbaugeräte, sowie sämtliche
Kabel/Leitungen sind ordnungsgemäss zu beschriften.
Verteiler mit Legenden und schraubbarer Plantaschen.

*Hinweis*
Standschrank als Niederspannungs-
Schaltgerätekombination,
für den Innenraum,
gebaut nach DIN EN 60439-1,
(VDE 0660, Teil 500),
TSK,
Gehäusematerial: Stahlblech 1,0 mm,
Leitungseinführung über Membranflansch (ZP58),
Schutzart IP 43 (bei geöffneten Türen IP 2XC),
Schutzklasse I  geerdet,

Die Verteilung ist gemäß den geltenden DIN VDE-
Bestimmungen komplett zusammengebaut und verdrahtet, anschlussfertig zu liefern und zu montieren.
Alle Zu- und Abgangsleitungen sind auf Reihenklemmen, N-Trennklemmen und PE-Klemmen zu führen.
Für die Drahtführung sind EDF- Drahthalter einzusetzen.
Verteiler liefern einschließlich allem notwendigen
Systemzubehör.

**03.1 Standschrank 2-feldrig**
Standschrank wie vor beschrieben:

Abmessungen H/B/T: 1.900 / 550 / 260 mm,
(einschließlich Sockelrahmen H: 100 mm)
PLE: 288

Angebotenes Fabrikat:  '.........'
Menge: 1,000 St

**03.2 Standschrank 3-feldrig**
Standschrank wie vor beschrieben:

Abmessungen H/B/T: 1.900 / 800 / 260 mm,
(einschließlich Sockelrahmen H: 100 mm)
PLE: 432

Angebotenes Fabrikat: '.........'
Menge: 1,000 St

**03.3 Mehrpreis bei 4-feldriger Ausführung**
Mehrpreis für o.g. Schrank bei 4-feldriger Ausführung
Menge: 1,000 St

**03.4 Sammelschienensystem 5-pol.,**
Sammelschienensystem 5-pol.,
250A, 3-feldrig, kompl. mit Halter
Menge: 1,000 St

**03.5 Modularer Überspannungsableiter**
Mehrpoliger, modularer Überspannungsableiter, Typ 2
4-polig für TN-S System mit 230/400V Nennspannung
Menge: 3,000 St

**03.6 Zwischenzähler REG-Einbau**
Zwischenzähler REG-Einbau
80A Direktmessung, 3-phasig, M-Bus & MID

Dieses Fabrikat / Typ ist zwingend anzubieten, weil der
Zählertyp auch in den Bestandsverteilern eingebaut ist.

Fabr.: Siemens
Typ: 7KT1668
Menge: 3,000 St

**03.7 Hauptschalter 3-polig bis 80 A**
Menge: 2,000 St

**03.8 Hauptschalter 3-polig bis 100 A**
Menge: 1,000 St

**03.9 D02 Sicherungslastschaltleiste 3-polig bis 63 A**
D02 Sicherungslastschaltleiste 3-polig bis 63 A für
Hut- oder Sammelschiene incl. Sicherungseinsätze
Menge: 12,000 St

**03.10 D02 3-polig bis 63 A**
Sicherungselement D02 3-polig bis 63 A für Hut- oder
Sammelschiene incl. Sicherungseinsätze
Menge: 2,000 St

**03.11 FI-LS Schutzschalter 2-polig B10 / 13A 30mA**
FI-LS Schutzschalter 2-polig B10 / 13A  30m A
Menge: 4,000 St

**03.12 FI-LS Schutzschalter 2-polig B16A 30mA**
FI-LS Schutzschalter 2-polig B16A  30m A
Menge: 50,000 St

**03.13 FI-LS Schutzschalter 2-polig C10A 30mA**
FI-LS Schutzschalter 2-polig C10A  30m A
Menge: 16,000 St

**03.14 Fi-Schutzschalter 4-polig 40/0,03 A**
FI-Schutzschalter 4-polig 40/0,03 A
Menge: 4,000 St

**03.15 Fi-Schutzschalter 4-polig 63/0,03 A**
FI-Schutzschalter 4-polig 63/0,03 A
Menge: 1,000 St

**03.16 Fi-Schutzschalter 4-polig 63/0,03 A Typ B, allstromsensitiv**
FI-Schutzschalter 4-polig 40/0,03 ATyp B,
allstromsensitiv mit Not-Aus-Funktion

Fabr.: Doepke
Typ: DFS 4 063-4/0,03-B SK NA
oder glw.
Menge: 1,000 St

**03.17 LS-Schalter 1-polig B6A / B10 A**
LS-Schalter 1-polig B6A oder B10 A
Menge: 4,000 St

**03.18 LS-Schalter 1-polig B 13 A**
Menge: 2,000 St

**03.19 LS-Schalter 1-polig B 16 A**
Menge: 16,000 St

**03.20 LS-Schalter 1-polig C 10 A**
Menge: 4,000 St

**03.21 LS-Schalter 1-polig C 16 A**
Menge: 2,000 St

**03.22 LS-Schalter 3-polig B 16 A**
Menge: 12,000 St

**03.23 LS-Schalter 3-polig C 16 A**
Menge: 1,000 St

**03.24 LS-Schalter 3-polig B 25 A**
Menge: 1,000 St

**03.25 Hilfkontakt**
Hilfskontakt für v.g. FI-LS und LS-Schalter
Menge: 12,000 St

**03.26 Stromstossrelais 1S**
Stromstossrelais 230V / 10A, 1S
Menge: 2,000 St

**03.27 Stromstossrelais 2S**
Stromstossrelais 230V / 10A, 2S
Menge: 2,000 St

**03.28 Schuetz 400V/ 40 A**
Schuetz 400V/ 40 A, 4 x Schliesser
Menge: 2,000 St

**03.29 Schuetz 400V/ 100 A**
Schuetz 400V/ 100 A, 4 x Schliesser
Menge: 1,000 St

**03.30 Reihenklemmen bis 4 qmm**
Reihenklemmen
in Verteiler bis 4 qmm als
Dreistockklemme N/L/PE
Menge: 120,000 St

**03.31 Reihenklemmen bis 4 qmm**
Reihenklemmen
in Verteiler bis 4 qmm
als Zweistockklemme L/L
Menge: 40,000 St

**03.32 Reihenklemmen bis 16 qmm**
Menge: 15,000 St

**03.33 N/PE-Klemme bis 16 qmm**
Menge: 10,000 St

**03.34 Reihenklemmen bis 35 qmm**
Menge: 15,000 St

**03.35 N/PE-Klemme bis 35 qmm**
Menge: 10,000 St

### Titel 04 Installationsgeraete

*Hinweis*
Die Installationsgeräte sind einschließlich allem
erforderlichen Klein- und Befestigungsmaterialien,
Verschraubungen, Klemmen und dergl. zu liefern und
betriebsfertig zu montieren.

Die Einheitspreise für Installationsgeräte in
Unterputzausführung (u.P.) verstehen sich als
Gesamtpreis von Schaltereinsatz inkl. zugehöriger
Wippe, Abdeckplatte, Zentralscheibe und dergleichen
sowie sämtliche Kleinteile wie z.B. Glühlampen,
Glimmlampen usw. sowie die betriebsfertige Montage.

Einheitspreise für Aufputzapperaturen (a.P.) verstehen
sich als Gesamtpreis von Installationsgeräteeinsatz,
inkl. Wippe, Gehäuse, Abdeckungen und sämtlichen für
den Betrieb benötigten Teilen inkl. betriebsfertiger
Montage. Evtl. Verbindungsstutzen zur Bildung für
Kombinationen werden nicht separat aufgemessen und
vergütet.

Sämtliche u.P.-Installationsgeräte sind mit mind. zwei
Schrauben an den vorgesehenen Installationsdosen zu
befestigen!

Alle Schalter und Steckdosen sind mit Angabe der
Stromkreisnummer zu beschriften.
Alle Steckdosen mit Beschriftungsfeld

Installationsgeräte im Aussenbereich und in Nassräume
sind
mit Dichtungsflanschen für Schutzart IP 44 auszuführen.

*Hinweis*
UP-Steuereinsaetze mit Abdeckung/Wippen

Gewählte Fabr.:  Jung LS990 alpinweiss
Vorgeebenes Schalterprogramm ist zwingend anzugeben,
weil im Bestand dieses Schalterprogramm auch verwendet
wurde.

Abdeckrahmen und Wippen sind in die jeweiligen
Installationsgeräte anteilig einzukalkulieren

Abedeckrahmen bzw. Steckdosen allgemein mit
Beschriftungsfeld

**04.1 Aus-/Wechselschalter, Taster**
Menge: 36,000 St

**04.2 Serien-/Kreuzschalter**
Menge: 2,000 St

**04.3 Aus-/Wechselschalter mit Kontrollampe**
Aus-/Wechselschalter mit Kontrolllampe
Menge: 1,000 St

**04.4 Jalousienschalter/-taster, 1-polig**
Jalousienschalter/-taster, 1-polig
mit Abdeckung
Menge: 2,000 St

**04.5 Schukosteckdosen 2-polig, 16 A**
Schukosteckdosen 2-polig, 16 A,
mit erhöhtem integriertem Berührungsschutz
(Kinderschutz) und Beschriftungsfeld
Menge: 200,000 St

**04.6 Leitungsauslass**
Leitungsauslass mit Zugentlastung
Menge: 8,000 St

**04.7 Blind-Abdeckung, schraubbar**
Menge: 10,000 St

**04.8 Herddose 5-polig**
Menge: 2,000 St

**04.9 Bewegungsmelder Deckeneinbau**
Bewegungsmelder Deckeneinbau
Für Innenbereich
Erfassungswinkel 360°
Zeiteinstellung 30 Sek- 30 min
Menge: 7,000 St

**04.10 AP-Kappe 1-fach**
Menge: 2,000 St

**04.11 AP-Kappe 2-fach**
Menge: 2,000 St

*Hinweis*
AP-Feuchtraum-Schalter/Taster

Gewählte Fabr.:  Jung/ WG800
oder gleichwertig Fab./Typ: '.........'

**04.12 Schuko-Steckdose 1-fach**
Schukosteckdosen mit Klappdeckel 2-polig, 16 A
Menge: 3,000 St

**04.13 CEE-Drehstromsteckdose 5-polig, 16 A, AP**
CEE-Drehstromsteckdose 5-polig, 16A
AP-Montage
Menge: 1,000 St

**04.14 Ein-Aus Schalter mit Kontrollleuchte**
Ein-Aus Schalter mit Kontrollleuchte
AP Montage, Leuchtdurcktaster tastend,
Schutzart IP66

Fabr.: Eaton
Typ: M22-I3-M2Q
oder glw.
Menge: 1,000 St

**04.15 Beschriftung Installationsgeräte bzw. Verteiler**
Beschriftung aller Installationsgeräte mit den
Stromkreisnummern.
Menge: 1,000 psch

*Hinweis*
Instabus KNX/EIB Komponenten
Gewähltes Fabr.: Jung
oder gleichwertig
Fab./Typ: '.........'

Die Programmierung ist in die Einzelpreise
einzukalkulieren.

**04.16 KNX-Taster Standart 1-fach**
KNX-Taster Standart 1-fach
kompl. mit Abdeckung und Rahmen
incl. Programmierung

Typ: LS 10711 ST
Menge: 13,000 St

*Hinweis*
KNX Systemkomponenten
gewähltes Fabrikat: Siemens
oder gleichwertig
Fab./Typ: '.........'

**04.17 KNX-Spannungsversorgung, 640 mA, REG**
mit integrierter Drossel zur
Entkopplung der Buslinie von der Spannungsversorgung,
mit Reset-Schalter zum Freischalten der Buslinie und
Rücksetzen der an dieser Linie angeschlossenen
Busteilnehmer in den Grundzustand.
Menge: 1,000 St

**04.18 USB-Schnittstelle REG**
Zum Anschluss eines PCs über USB.
Zum Parametrieren und Inbetriebnehmen einer EIB-
Installation sowie zum Protokollieren von Ereignissen.
Menge: 1,000 St

**04.19 Linienkoppler, REG**
Der Linienkoppler LK/S4.1 trennt Linien/Bereiche
galvanisch voneinander. Bei aktivierter Filtertabelle
lässt er nur die Datentelegramme durch, die auch für
Busteilnehmer in anderen Linien bestimmt sind.
Das Gerät kann als Linien- oder als Bereichskoppler
sowie als Linienverstärker mit Hilfe der ETS
parametriert werden.
Menge: 1,000 St

**04.20 Jalousieaktor 8fach, 230 V AC, REG**
Jalousieaktor mit manueller Bedienung, 8fach, 230 V AC,
REG. Zum Steuern von unabhängigen
Jalousieantrieben.
Menge: 1,000 St

**04.21 Jalousieaktor 4fach, 230 V AC, REG**
Jalousieaktor mit manueller Bedienung, 4fach, 230 V AC,
REG. Zum Steuern von unabhängigen
Jalousieantrieben.
Menge: 1,000 St

**04.22 Nachparamentrierung**
Arbeitsaufwand für die Verknüpfung mit der
KNX-Steuerung Bestand.
Menge: 10,000 Std

**04.23 Netzteil Notruf-Set**
Netzteil, alpinweiß
Thermoplast (bruchsicher) hochglänzend
(Schraubbefestigung, ohne Befestigungskrallen)
ohne Rahmen
zur Spannungsversorgung des Notrufsystems mit DC 24 V

Fabr.: JUNG
Typ: NRS AS 0834 NT WW
oder glw.
Menge: 6,000 St

**04.24 Rufmodul, alpinweiß**
Rufmodul, alpinweiß
Thermoplast (bruchsicher) hochglänzend
Ein ausgelöster Notruf wird hier optisch durch eine
rote LED und akustisch durch einen Summer signalisiert.
Beide Signale können wahlweise von Dauerlicht/Dauerton
auf Blinklicht/pulsierender Ton umgestellt werden.
Über den potentialfreien Relaiskontakt (24 V / 2 A) ist
die Fernmeldung möglich.

Fabr.: JUNG
Typ: NRS AS 0834 RM WW
oder glw.
Menge: 5,000 St

**04.25 Abstelltaster, alpinweiß**
Abstelltaster, alpinweiß
Thermoplast (bruchsicher) hochglänzend

Fabr.: JUNG
Typ: NRS AS 0834 AT WW
oder glw.
Menge: 5,000 St

**04.26 Zugtaster, alpinweiß**
Zugtaster, alpinweiß
Thermoplast (bruchsicher) hochglänzend
Über eine leicht erreichbare Zugschnur kann im Bad/WC
ein Notruf ausgelöst werden. Der Zugtaster kann auch
mitten im Raum an der Decke installiert werden, um für
hilfsbedürftige Menschen gut erreichbar zu sein. Eine
erfolgreiche Rufauslösung wird durch eine rote
Beruhigungslampe am Taster signalisiert.

einschließlich Zugschnur Art.-Nr.: ZS-34 KO5S

Fabr.: JUNG
Typ: NRS AS 0834 ZT WW
oder glw.
Menge: 7,000 St

**04.27 Dienstzimmerterminal, Thermoplast, alpinweiß**
Dienstzimmerterminal, Thermoplast, alpinweiß
Thermoplast (bruchsicher) hochglänzend

- Zentrale Fernmeldung von bis zu 20 Rufen
- Optische und akustische Rufsignalisierung
- Zweizeiliges Display zur Anzeige der Rufmeldungen
- Konfigurierbare Ruftexte zur Zuordnung der Rufe mit
je bis zu 16 Zeichen
- 20 galvanisch getrennte Eingänge mit gemeinsamer
Masse
- Ruhestrom- oder Arbeitsstromauswertung
- Unterdrückung der akustischen Meldung für 20 Sekunden
- Anwesenheitsschalter grün
- Rufunterdrückungstaster gelb
- Konfiguration über PC
- USB-Kabel und Software (mehrsprachig) im Lieferumfang
- Versorgungsspannung 24 V DC
- Eingänge 24 V DC
- Zur Schraubbefestigung (ohne Befestigungskrallen) auf
einer Gerätedose
- Maße: 100 x 148 x 26 mm (B x H x T)

incl. Programmierung

Fabr.: JUNG
Typ: NRS DZT 20 WW
oder glw.
Menge: 1,000 St

### Titel 05 Beleuchtung

*Hinweis*
Liefern und anschliessen incl. Leuchtmittel, EVG
inkl. Befestigungsmaterial, Kleinteilen und
Systemzubehör.
Bemusterung nach Angaben der Bauleitung, Nachweis der
Gleichwertigkeit ist vom Bieter zu erbringen.
Die Bedarfspositionen werden getrennt gewertet und sind
Bestandteil des Preisspiegels.

**05.1 LED Einbau-Downlight LED**
LED Einbau-Downlight in runder Bauform,
Gehäuse aus Aluminiumdruckguss, variable Deckenstärke,
Mikroprismendiffusor opalweiß, werkzeugloser
Deckeneinbau mit Schnellspannfedern, anschlussfertig
für Versorgungseinheit, LED-Konverter inklusive
(Platzierung außerhalb des Leuchtenkörpers)

Lebensdauer: L80 B20 50000 h
Lichtstrom: 1990 lm
Systemleistung: 21 W
Lichtfarbe 840
Schutzart: IP44
Einbautiefe: 70 mm
Ausschnittsmaß: 175 mm
Außendurchmesser: 200 mm
Farbe: weiß

liefern und montieren

Fabr.: LTS
Type: VTFM 10.1540
Menge: 10,000 St

**05.2 Bauseits geliefertes EBD montieren**
Der Bauherr hat noch Einbauleuchten von der v.g. Type
im Lager.
In dieser Position íst nur die Montage der bauseits
gestellten Leuchten und die Entsorgung des
Verpackungsmaterial anzubieten.
Menge: 10,000 St

**05.3 LED Einbauleuchte 625x625**
LED Einbauleuchte 625x625mm,
Gehäuse aus Stahlblech, mikroprismatischer Abdeckung,
DALI

Lebensdauer: L80 B20 70000 h
Lichtstrom: 4600 lm
Systemleistung: 29 W
Lichtfarbe 840
Schutzart: IP20 / IP40
Farbe: verkehrsweiß

liefern und montieren

Fabr.: Trilux
Type: Siella G9 M84 PW19 34-46/4ML-8MC ETDD
Menge: 25,000 St

**05.4 Bauseits gelieferte Einbauleuchte montieren**
Der Bauherr hat noch Einbauleuchten von der v.g. Type
im Lager.
In dieser Position íst nur die Montage der bauseits
gestellten Leuchten und die Entsorgung des
Verpackungsmaterial anzubieten.
Menge: 25,000 St

**05.5 LED Pendelleuchte D600mm**
LED Pendelleuchte D600mm,
direkt / indirekt
Opal Flex Diffusor,
DÁLI

Lebensdauer: L90 B10 50000 h
Lichtstrom: 6200 lm
Systemleistung: 41 W
Lichtfarbe 840
Schutzart: IP20
Farbe: weiß

liefern und montieren

Fabr.: Lightnet
Serie: Ringo Star-PX
Art.-Nr.:  RPXCWL-840M-D600-U
Menge: 1,000 St

**05.6 LED Pendelleuchte D900mm**
LED Pendelleuchte D900mm,
direkt / indirekt
Opal Flex Diffusor,
DÁLI

Lebensdauer: L90 B10 50000 h
Lichtstrom: 9690 lm
Systemleistung: 63 W
Lichtfarbe 840
Schutzart: IP20
Farbe: weiß

liefern und montieren

Fabr.: Lightnet
Serie: Ringo Star-PX
Art.-Nr.:  RPXCWL-840M-D900-U
Menge: 1,000 St

**05.7 Rettungszeichenleuchte nach DIN EN 60598-1/2-22 und DIN**
Rettungszeichenleuchte nach DIN EN 60598-1/2-22 und DIN
EN 1838 zur Verwendung in
Sicherheitsbeleuchtungsanlagen gemäß DIN VDE 0108-100
und DIN EN 50172.

Flaches, architektonisch ansprechendes
Aluminium-Druckgussgehäuse, pulverbeschichtet in weiß.
Schraubenloser, leicht zu handhabender
Verschlussmechanismus. Ausführung für Wand- oder
Deckenmontage mit 10 mm Lichtlenkscheibe und
austauschbaren Piktogrammen. Die Leuchte ist mit einer
1,5 bzw. 3 Watt LED-Leiste erhältlich.

Zum Betrieb der eingebauten LED kommt ein
Konstantstrom-Versorgungsgerät zum Einsatz, welches
folgende Spezifikationen erfüllt:
- 230V AC/DC zugelassene Netzsicherung
- Inrushcurrent max. 10A
- Spannungsfestigkeit (Surge) mind. 2kV

Erkennungsweite:  30 Meter
Leuchtmittel:  LED-Leiste
Gehäuse/Farbe:  Aluminium-Druckguss / weiß
Abmessungen (BxHxT): 350 x 246 x 37 mm
Montageart:  Wand (WM)- oder
Deckenmontage (DM)
Schutzart:  IP40
Piktogramm:  Vorsatzfolien-Set

Fabrikat: Pfrommer
Typ:  Smartline A300 DM LED
-(MSÜ3/SET009/SET010/DALI/ELC)
Menge: 7,000 St

### Titel 06 Datentechnik

*Hinweis*
LAN-Komponenten

**06.1 C6A Anschlussdose 1fach UP0 M**
C6A Anschlussdose 1fach UP0 M
500MHz, ohne Zentralstueck/Abdeckplatte
C6Amodul 1 Port 180GradM UP0
Universal-Datenanschlussdose RJ45 1 Port,
mit einem vollgeschirmten Modul Kategorie 6A, 500 MHz
Komponenten gepruefte Ausfuehrung fuer
Datenuebertragungsraten bis 10 GBit nach IEEE 802.3an
aus Zinkdruckguss, Oberflaechen veredelt, mit
einzelgeschirmter RJ45-Buchse, einteiliges
Modulgehaeuse mit Modul-Steckgesicht, Ladestueck mit
180Grad Kabelzufuehrung, 360Grad-Schirmanschluss und
rastbarer Zugentlastung, zum Anschluss von Kategorie
6A,
7 und 7A Datenkabeln.
Einhaltung der Kategorie 6A Komponentenpruefung nach
ISO/IEC 11801 Ed.2.2(2010), TIA/EIA-568-C.2 (2009-08)
und IEC 60603-7-51 Ed.1 (12/2008), von einem
akkreditierten Prueflabor zertifiziert, PVP
zertifiziert
(kontinuierliche Qualitaetskontrolle) insbesondere im
Bezug auf Uebertragungsbandbreiten durch ein
akkreditiertes Prueflabor.
Einhaltung der Channel-Link Klasse EA / 500 MHz auf
allen Paarbelegungen nach ISO/IEC 11801 Ed.2.2 (2010)
und TIA/EIA 568B.2-10, fuer 10BaseT, 100BaseT, ATM
155 MBit/s, Gigabit-Ethernet, 10Gigabit-Ethernet,
geeignet
fuer Power over Ethernet (PoE und PoE plus),
Potentialausgleich mittels Federkontakt zur
Applikation,
zusaetzlicher Anschluss fuer Potentialausgleich mit
Flachstecker 2,8 mm, designfaehig zu vielen
Schalterprogrammen, Zentralstuecke passend zu
Schalterprogramm und nach DIN 49075, Metall und
Kunststoffteile recyclingfaehig, RoHS-konform,
Nachweise
des Herstellers sind beizufuegen.
Buchse: RJ45, geschirmt
Anzahl der Buchsen: 1
Anschluss: 8-polig, T568A/T568B
Anschlusstechnik: IDC Schneidklemmtechnik
Kabelzufuehrung: 180Grad, axial
Aderndurchmesser: 0,4 - 0,63 mm
Montagetechnik: UP, Bruestungskanal
mit Metalltragring, ohne Zentralstueck, ohne
Abdeckplatte
Steckrichtung 45Grad geneigt.

Abdeckung im Schalterprogramm Jung LS 990 alpinweiss
Menge: 4,000 St

**06.2 C6A Anschlussdose 2fach UP 180° RAL9010**
C6A Anschlussdose 2fach UP 180° RAL9010
500MHz,
C6Amodul 2 Port 180°M UP
Universal-Datenanschlussdose RJ45 2 Port,
mit 2 modularen voneinander unabhängigen
vollgeschirmten Modulen, Kategorie 6A, 500 MHz
Komponenten geprüfte Ausführung für
Datenübertragungsraten bis 10 GBit nach IEEE 802.3an
aus Zinkdruckguss, Oberflächen veredelt, mit
einzelgeschirmter RJ45-Buchse, einteiliges
Modulgehäuse mit Modul-Steckgesicht, Ladestück mit
180° Kabelzuführung, 360°-Schirmanschluss und
rastbarer Zugentlastung, zum Anschluss von Kategorie
6A, 7 und 7A Datenkabeln.
Einhaltung der Kategorie 6A Komponentenprüfung nach
2nd FPDAM 2 to ISO/IEC 11801 Amendment 2 (2009-04),
TIA/EIA-568-C.2 (2009-08) und IEC 60603-7-51 Ed.1
(12/2008), von einem akkreditierten Prüflabor
zertifiziert,
Einhaltung des 4-Connector Channel-Link Klasse EA / 500
MHz auf allen Paarbelegungen nach ISO/IEC 11801:2008
Ed.2.1 und TIA/EIA 568B.2-10, Einhaltung der 2- und 3-
Connector Permanent-Link Klasse EA / 500 MHz auf allen
Paarbelegungen nach 2nd FPDAM 2 to ISO/IEC 11801
AMD2 (2009-04) und TIA/EIA-568-C.2 (2009-08), für
10BaseT, 100BaseT, ATM 155 MBit/s, Gigabit-Ethernet,
10Gigabit-Ethernet, geeignet für Power over Ethernet
(PoE und PoE plus), Potentialausgleich mittels
Federkontakt zur Applikation, zusätzlicher Anschluss
für
Potentialausgleich mit Flachstecker 2,8 mm, designfähig
zu vielen Schalterprogrammen, Zentralstücke passend zu
Schalterprogramm und nach DIN 49075, Metall und
Kunststoffteile recyclingfähig, RoHS-konform, Nachweise
des Herstellers sind beizufügen.
Buchse: RJ45, geschirmt
Anzahl der Buchsen: 2
Anschluss: 8-polig, TIA568A/TIA568B
Anschlusstechnik: IDC Schneidklemmtechnik
Kabelzuführung: 180°, axial
Aderndurchmesser: 0,4 - 0,63 mm
Montagetechnik: UP, Brüstungskanal
mit Metalltragring, Zentralstück und Abdeckplatte
Farbe: reinweiß RAL 9010
Steckrichtung 45° geneigt

Abdeckung im Schalterprogramm Jung LS 990 alpinweiss
Menge: 72,000 St

**06.3 Datenkabel S/FTP, Kat7A 1200MHz, 4x2xAWG23/1**
Datenkabel S/FTP, Kat7A 1200MHz, 4x2xAWG23/1
MegaLine ® F10-120 S/F
S 3 P 4 A 4 C 4 E 5
Aufbau:
Leiter: blanker CU-Draht, AWG 23/1
Isolation: Zell-PE,Ader-Ø:Nennwert 1,4mm
Verseilelement: Paar
Einzelschirm: Alu-kaschierte Polyesterfolie,
Metallseite aussen (PiMF)
Verseilung: 4 Paare
Gesamtschirm: verzinntes Cu-Geflecht
Aussenmantel: halogenfreier, flammwidriger
Compound
Aufdruck Aussenmantel: dtm Datentechnik Moll F10-120
S/F 4P H SPACE Code 34445 $VDE-Zeichen$
$Chargennummer$ §Metermarkierung§
Brandverhalten:
Flammwidrigkeit: nach IEC 60332-3-24
Halogenfreiheit: nach IEC 60754-1/2
Rauchdichte: nach IEC 61034-1/2
Brandlast (MJ/m): 0,60 (Richtwert)
Leistungsmerkmale:
besser als Kategorie 7A nach EN 50288 und IEC 61156
hervorragendes NEXT, sehr gute Schirmeigenschaften
(Paar- und Gesamtschirmung), niedriges SKEW
Bandbreite 1200 MHz
Anwendungen:
Installationskabel für den Einsatz in strukturierte
Gebäudeverkabelungen nach ISO/IEC 11801 und EN
50173 (2. Ausgabe). Bestens geeignet für alle
Anwendungen der Klassen D bis FA Multimedia (Video,
Daten, Sprache) >10 GbE nach IEEE 802.3an, Cable
sharing, VoIP, PoE
Mechanische Eigenschaften:
Biegeradius:
während Verlegung: 8 x Aussendurchm. (min.)
nach Installation: 4 x Aussendurchm. (min.)
Zugbelastung (N): 110 (max.)
Querdruckfestigkeit (N/100mm): 1000
Schlagfestigkeit (Anzahl Schläge): 10
Elektromagnetisches Verhalten:
Kopplungswiderstand bei 10 MHz (mOhm/m):
5 (Nennwert)
Schirmdämpfung bis 1000 MHz (dB):
70 (Nennwert)
Störleistungsunterdrückung bis 1000 MHz (dB):
85 (Nennwert)
Elektrische Eigenschaften bei 20°C:
Gleichstromwiderstand (Ohm/km): 75 (max.)
Isolationswiderstand (GOhm x km): 5 (min.)
Betriebskapazität (pF/m): 42 (Richtwert)
Kapazitive Kopplung (e) (pF/km): 1500 (Richtwert)
Signalgeschwindigkeit (c): 0,80 (Richtwert)
Signallaufzeit (ns/100m): 420 (Richtwert)
Skew bei 100 MHz (ns/100m): 5 (Richtwert)
Charakteristischer Wellenwiderstand bei
100 MHz (Ohm): 100±5
Prüfspannung Ueff (V): 1000
Betriebsspannung (V): 125 (max.)
Chemische Eigenschaften:
Frei von gefährlichen Stoffen nach RoHS 2002/95/EG
Thermische Eigenschaften:
Temperaturbereich für den ruhenden Zustand: -20°C bis +
60°C
Temperaturbereich für den bewegten Zustand: 0°C bis +
50°C
Zertifikate und Approbationen:
Qualitätssiegel mit Fertigungsüberwachung: VDE-Zeichen
Link Performance: KERPEN ELine® Systeme und weitere
handelsübliche Steckverbindersysteme
Prüfzertifikate: nach DIN 55350-18-4.2.1 bzw. EN 10204
Konform zu LVD (73/23/EEC): CE
Menge: 160,000 m

**06.4 Datenkabel S/FTP, Kat7A 1200MHz, 2x4x2xAWG23/1**
Datenkabel S/FTP, Kat7A 1200MHz, 2x4x2xAWG23/1
MegaLine ® F10-120 S/F
S 3 P 4 A 4 C 4 E 5
Aufbau:
Leiter: blanker CU-Draht, AWG 23/1
Isolation: Zell-PE,Ader-Ø:Nennwert 1,4mm
Verseilelement: Paar
Einzelschirm: Alu-kaschierte Polyesterfolie,
Metallseite aussen (PiMF)
Verseilung: 4 Paare
Gesamtschirm: verzinntes Cu-Geflecht
Aussenmantel: halogenfreier, flammwidriger
Compound
Aufdruck Aussenmantel: dtm Datentechnik Moll F10-120
S/F 4P H SPACE Code 34445 $VDE-Zeichen$
$Chargennummer$ §Metermarkierung§
Brandverhalten:
Flammwidrigkeit: nach IEC 60332-3-24
Halogenfreiheit: nach IEC 60754-1/2
Rauchdichte: nach IEC 61034-1/2
Brandlast (MJ/m): 0,60 (Richtwert)
Leistungsmerkmale:
besser als Kategorie 7A nach EN 50288 und IEC 61156
hervorragendes NEXT, sehr gute Schirmeigenschaften
(Paar- und Gesamtschirmung), niedriges SKEW
Bandbreite 1200 MHz
Anwendungen:
Installationskabel für den Einsatz in strukturierte
Gebäudeverkabelungen nach ISO/IEC 11801 und EN
50173 (2. Ausgabe). Bestens geeignet für alle
Anwendungen der Klassen D bis FA Multimedia (Video,
Daten, Sprache) >10 GbE nach IEEE 802.3an, Cable
sharing, VoIP, PoE
Mechanische Eigenschaften:
Biegeradius:
während Verlegung: 8 x Aussendurchm. (min.)
nach Installation: 4 x Aussendurchm. (min.)
Zugbelastung (N): 110 (max.)
Querdruckfestigkeit (N/100mm): 1000
Schlagfestigkeit (Anzahl Schläge): 10
Elektromagnetisches Verhalten:
Kopplungswiderstand bei 10 MHz (mOhm/m):
5 (Nennwert)
Schirmdämpfung bis 1000 MHz (dB):
70 (Nennwert)
Störleistungsunterdrückung bis 1000 MHz (dB):
85 (Nennwert)
Elektrische Eigenschaften bei 20°C:
Gleichstromwiderstand (Ohm/km): 75 (max.)
Isolationswiderstand (GOhm x km): 5 (min.)
Betriebskapazität (pF/m): 42 (Richtwert)
Kapazitive Kopplung (e) (pF/km): 1500 (Richtwert)
Signalgeschwindigkeit (c): 0,80 (Richtwert)
Signallaufzeit (ns/100m): 420 (Richtwert)
Skew bei 100 MHz (ns/100m): 5 (Richtwert)
Charakteristischer Wellenwiderstand bei
100 MHz (Ohm): 100±5
Prüfspannung Ueff (V): 1000
Betriebsspannung (V): 125 (max.)
Chemische Eigenschaften:
Frei von gefährlichen Stoffen nach RoHS 2002/95/EG
Thermische Eigenschaften:
Temperaturbereich für den ruhenden Zustand: -20°C bis +
60°C
Temperaturbereich für den bewegten Zustand: 0°C bis +
50°C
Zertifikate und Approbationen:
Qualitätssiegel mit Fertigungsüberwachung: VDE-Zeichen
Link Performance: KERPEN ELine® Systeme und weitere
handelsübliche Steckverbindersysteme
Prüfzertifikate: nach DIN 55350-18-4.2.1 bzw. EN 10204
Konform zu LVD (73/23/EEC): CE
Menge: 2660,000 m

**06.5 C6Amodul 24 Port 180°M 1HE Patchfeld**
C6Amodul 24 Port 180°M 1HE Patchfeld
modular
C6Amodul 24 Port 180°M 1HE Patchfeld modular
19", 1HE Kategorie 6A Patchfeld, 24 Port,
mit 24 modularen voneinander unabhängigen
vollgeschirmten Modulen, Kategorie 6A, 500 MHz
Komponenten geprüfte Ausführung für
Datenübertragungsraten bis 10 GBit nach IEEE 802.3an
aus Zinkdruckguss, Oberflächen veredelt, mit
einzelgeschirmter RJ45-Buchse, einteiliges
Modulgehäuse mit Modul-Steckgesicht, Ladestück mit
180° Kabelzuführung, 360°-Schirmanschluss und
rastbarer Zugentlastung, zum Anschluss von Kategorie
6A, 7 und 7A Datenkabeln.
Einhaltung der Kategorie 6A Komponentenprüfung nach
ISO/IEC 11801 Ed.2.2(2010), TIA/EIA-568-C.2 (2009-08)
und IEC 60603-7-51 Ed.1 (12/2008), von einem
akkreditierten Prüflabor zertifiziert, PVP zertifiziert
(kontinuierliche Qualitätskontrolle) insbesondere im
Bezug auf Übertragungsbandbreiten durch ein
akkreditiertes Prüflabor.
Einhaltung der Channel-Link Klasse EA / 500 MHz auf
allen Paarbelegungen nach ISO/IEC 11801 Ed.2.2 (2010)
und TIA/EIA 568B.2-10, für 10BaseT, 100BaseT, ATM
155 MBit/s, Gigabit-Ethernet, 10Gigabit-Ethernet,
geeignet für Power over Ethernet (PoE und PoE plus),
Potentialausgleich mittels Federkontakt zur
Applikation,
zusätzlicher Anschluss für Potentialausgleich mit
Flachstecker 2,8 mm,
Erdschiene zum Potentialausgleich am Modulträger
montiert, Modulträger mit integrierten, farbig
kodierbaren
Staubschutzklappen und integrierter Kabelabfangung,
modulweise Beschriftung mittels Beschriftungseinlagen,
Metall und Kunststoffteile recyclingfähig,
RoHS-konform,
Nachweise des Herstellers sind beizufügen.
Buchsen: RJ45, vollgeschirmt
Anzahl der Buchsen: 24
Anschluss: 8-polig, T568A/T568B
Anschlusstechnik: IDC Schneidklemme
Kabelzuführung: 180°, axial
Beschaltung: Norm
Aderndurchmesser: 0,4 - 0,63 mm
Erdung: Erdungsbolzen M6x10 mit Mutter und
Zahnscheiben
Farbe: RAL 7035
Einbaumaß: 1HE

In dem vorhandenen Schrank sind Patchfelder vom Fabr.
EasyLAN eingesetzt. Deshalb ist das Fabr. EasyLAN
anzubieten und einzubauen.
Menge: 7,000 St

**06.6 C6A Modul 8(8) Kategorie 6A, 500 MHz**
C6A Modul 8(8) Kategorie 6A, 500 MHz
für 10 GBE ISO/IEC 11801 Amendment 2
C6Amodul 180° Jack
Universelle Anschlusseinheit Datentechnik
Kategorie 6A, 500 MHz Komponenten geprüfte
Ausführung für Datenübertragungsraten bis 10 GBit nach
IEEE 802.3an aus Zinkdruckguss, Oberflächen veredelt,
mit einzelgeschirmter RJ45-Buchse, einteiliges
Modulgehäuse mit Modul-Steckgesicht, Ladestück mit
180° Kabelzuführung, 360°-Schirmanschluss und
rastbarer Zugentlastung, zum Anschluss von Kategorie
6A, 7 und 7A Datenkabeln.
Einhaltung der Kategorie 6A Komponentenprüfung nach
2nd FPDAM 2 to ISO/IEC 11801 Amendment 2 (2009-04),
TIA/EIA-568-C.2 (2009-08) und IEC 60603-7-51 Ed.1
(12/2008), von einem akkreditierten Prüflabor
zertifiziert,
Einhaltung des 4-Connector Channel-Link Klasse EA / 500
MHz auf allen Paarbelegungen nach ISO/IEC 11801:2008
Ed.2.1 und TIA/EIA 568B.2-10, Einhaltung der 2- und 3-
Connector Permanent-Link Klasse EA / 500 MHz auf allen
Paarbelegungen nach 2nd FPDAM 2 to ISO/IEC 11801
AMD2 (2009-04) und TIA/EIA-568-C.2 (2009-08), für
10BaseT, 100BaseT, ATM 155 MBit/s, Gigabit-Ethernet,
10Gigabit-Ethernet, geeignet für Power over Ethernet
(PoE und PoE plus), Potentialausgleich mittels
Federkontakt zur Applikation, zusätzlicher Anschluss
für
Potentialausgleich mit Flachstecker 2,8 mm, Metall und
Kunststoffteile recyclingfähig, RoHS-konform, Nachweise
des Herstellers sind beizufügen.
Buchse: RJ45, vollgeschirmt
Anzahl der Buchsen: 1
Anschluss: 8-polig, TIA568A/TIA568B
Anschlusstechnik: IDC Schneidklemme
Kabelzuführung: 180°, axial
Beschaltung: Norm
Aderndurchmesser: 0,4 - 0,63 mm
Steckgesicht: Modul
Menge: 3,000 St

**06.7 25 Port PP Kat 3**
25 Port Patch Panel RJ45, Kat. 3
komplett fuer 19"-Schrank,
inkl. Auflegen Kat 3 Kabel und Beschriftung

In dem vorhandenen Schrank sind Patchfelder vom Fabr.
EasyLAN eingesetzt. Deshalb ist das Fabr. EasyLAN
anzubieten und einzubauen.
Menge: 1,000 St

**06.8 Rangierpanel 19", 1 HE**
Rangierpanel 19", 1 HE
mit tiefen Bügeln aus Stahl
Menge: 5,000 St

**06.9 Cat 7A Kabelverbinder**
Cat 7A Kabelverbinder

  für die Verbindung/Verlängerung von Datenkabeln bis
Cat.7A
  in Verbindung mit Cat.6, Cat.6A, Cat.7 und Cat.7A
Kabeln und Cat.6 Anschlusstechnik wird die Klasse E
nach ISO/IEC 11801 Ed.2.2:2011-06 erfüllt
  Kabelzuführung von einer oder zwei Seiten möglich
  Cable sharing, Aufteilen von einem 8-adrigen auf zwei
vieradrige Kabel möglich (ein Kabelverbinder an der
Eingangs- und Ausgangsseite nötig)
  vollgeschirmtes Metallgehäuse
  Zugentlastung und davon getrennter
360º-Schirmanschluss, unverlierbar
  2 Bohrungen für Wandmontage

Kompakter Kabelverbinder zur Verbindung bzw.
Verlängerung von Datenkabeln bis Cat.7A.
In Verbindung von Cat.6, Cat.6A, Cat.7 und Cat.7A
Datenkabeln und Cat.6 Anschlusstechnik wird die Klasse
E nach ISO/IEC 11801 Ed.2.2:2011-06 erfüllt.
Vollgeschirmtes Metallgehäuse aus Zink-Druckguß mit 4
Kabelzuführungen, 2 getrennte Kabelschellen für
Kabelzugentlastung und 360°-Schirmanschluss sowie 2
Bohrungen für Wandmontage.
Möglichkeit zur Aufteilung (Cabel Sha-ring) vom einem
8-adrigen auf zwei 4-adrige Datenkabel. Hierfür wird je
ein Kabelverbinder an Eingangs- und Ausgangsseite
benötigt

  Anschlusstechnik: IDC Schneidklemmen
  Leiterdurchmesser: AWG 24/1 bis AWG 22/1
  Kabelzuführung: axial, je 2x links und rechts
  Material: Zinkdrukguß
Menge: 3,000 St

**06.10 Inbetriebnahme + Messung**
Kupferkabel - Messtechnik, bestehend aus den
kompletten Messungen fuer die physikalische
Funktionstuechtigkeit der Kupferkabel in
beide Richtungen
incl. Stundensaetze
Messtechniker und Messgeraete

- Laengenmessung je Kabel
- Daempfungsmessung je Kabel
- Messung des ohmschen Widerstandes je Kabel
  incl. Auswertung von Leerlauf oder
Kurzschluss und
deren oertliche Selektion (Ader gegen Ader).
Menge: 148,000 St

### Titel 07 Sonstige Leistungen

*Hinweis*
Sonstige Leistungen (Kernbohrungen, zusätzliche
Leistungen usw.) sind nur auszufuehren, wenn hierzu vor
Beginn der Arbeiten der Auftrag erteilt wurde.
Die Angebotspreise enthalten Lohn und saemtliche
Zuschlaege inklusiv Fahrzeug und Maschienenbenutzung.

**07.1 Obermonteur / Meister**
Menge: 30,000 h

**07.2 Monteur**
Menge: 60,000 h

**07.3 Lehrling und Helfer**
Menge: 20,000 h

**07.4 Revisionsunterlagen und -plaene**
Revisionsunterlagen und -pläne
- 3-fach als bunte Papierpause in Standordner
- 3-fach auf Diskette/CD im DWG+DXF+PLT-Format
Alle Unterlagen sind im PDF-Format vorzulegen
Spätestens bei der Abnahme sind die kompletten
Revisionsunterlagen als Entwurf 1-fach dem
AN/Ingenieurbüro vorzulegen.

Mindestanforderungen an Revisionsunterlagen
- Installationspläne
- Übersichtspläne in A3 mit Standorte Verteiler
- Schemas
- Verteilerpläne
- Legenden Verteiler
- Messprotokolle
- Beschreibungen
- Datenblätter
- Aufstellung aller eingebauten Komponenten mit
Fabrikat, Type
- Leuchtenaufstellung
- Aufstellung Leuchtmittel
- zusätzliche Einzelordner für Sibe, Kamera, Uhren etc.
- Dokumentation Brandschotts mit Zulassungen und
Bilddokumentation

Alle Unterlagen sind zusätzlich auf DVD im PDF-Format
vorzulegen.
Menge: 1,000 psch

**07.5 Erdungswiderstandmessung VDE 0100**
Menge: 1,000 psch

**07.6 Stromkreispruefung**
Stromkreispruefung VDE 0100
Menge: 1,000 psch

*Hinweis*
Bohrungen bis 40mm sind Nebenleistungen und werden
nicht gesondert vergütet.

**07.7 Decken-/Wandbohrung**
Decken-/Wandbohrung in Beton / Mauerwerk  D= 40-60 mm
als zusaetzliche Leistung
Menge: 3,000 St

**07.8 Kernbohrung bis 100mm**
Kernbohrung in Beton D/T: 60-100/250 mm
Menge: 3,000 St

**07.9 Kernbohrung bis 200mm**
Kernbohrung in Beton D/T: 125-200/250 mm
Menge: 1,000 St

*Hinweis*
Decken- und Wanddurchbrüche

**07.10 Schalterdose nachträglich in Betonwand einbauen.**
Schalterdose nachträglich in Betonwand einbauen.
Aussparung ist mit Kernlochbohrung Durchmesser 80mm /
Tiefe 60mm herzustellen.
Menge: 4,000 St

**07.11 Betonschlitz 20x20mm herstellen**
Menge: 6,000 m

**07.12 Betonschlitz 40x25mm herstellen**
Menge: 4,000 m

*Hinweis*
Anschluesse an bauseitige Maschinen, Geraete oder
Leuchten
incl. Klein- und Verschraubungsmaterial

**07.13 Anschluss Jalousiestecker**
Anschluss von bauseitig gelieferten
Jalousiestecker,
inkl. dauerhaften Befestigung der Leitung/ Stecker im
Jalousiekasten
Menge: 13,000 St

**07.14 1,5-4 qmm, 2 bis 5-adrig**
Menge: 20,000 St

**07.15 6-10 qmm, 3 bis 5-adrig**
Menge: 4,000 St

**07.16 50-95 qmm, 4 bis 5-adrig**
Menge: 2,000 St

*Hinweis*
Hinweis:
Brandabschottungen Mörtel- oder Weichschott für
Kabeldurchführungen in Wänden
und Decken nach DIN 1053 (Mauerwerk) und DIN 1045
(Beton bzw. Stahlbeton) Feuerwiderstandsklasse F 90
(Feuerbeständig nach DIN 4102 Teil 2). Die Bereiche
zwischen Kabelanlagen, Kabeltragekonstruktionen und der
Öffnungslaibung sind mit einem schrumpffreien,
quellenden Leichtmörtel zu verhüllen. Der Nachweis der
Schrumpffreiheit und der Quellwirkung ist zu erbringen.
Die Einbringung des Brandschutzmörtels hat ohne
Außenschalung zu erfolgen. Die Außenseite des
Mörtelschotts sind mit einer mechanischen
hochbelastbaren flexiblen-, alterungs-, witterungs-,
chemikalien- und wasserbeständigen Beschichtung zu
versehen. Ebenso sind Kabel und
Kabeltragekonstruktionen beidseitig des Schotts über
mind. 20 cm zu beschichten. Eine Nachinstallation von
Kabeln muß mit einfachen Mitteln möglich sein. Die
Brandschutzwirkung der Abschottung darf dabei nicht
beeinträchtigt werden. Jede Kabelabschottung ist mit
einem Schild dauerhaft zu kennzeichnen das neben der
Abschottung an der Wand bzw. Decke zu befestigen ist
und folgende Angaben enthalten muß:

Name des Herstellers der Abschottung, Kabelabschottung
"System", Zul. lfBt Nr. und Herstellungsjahr, Aufkleber
aus Papier oder Kunststoff-Folie sind nicht zugelassen.

**07.17 Brandabschottung bis 0,02m²**
Brandabschottung wie vor beschrieben
für Schöttgröße bis 0,02m²
Menge: 1,000 St

**07.18 Brandabschottung bis 0,04m²**
Brandabschottung wie vor beschrieben
für Schöttgröße bis 0,04m²
Menge: 2,000 St

**07.19 Brandabschottung bis 0,08m²**
Brandabschottung wie vor beschrieben
für Schöttgröße bis 0,08m²
Menge: 2,000 St

*Hinweis*
Die Miete beinhaltet die Lieferung und die einmalige
Montage / Demontage frei Baustelle.
Grundmietdauer beträgt 12 Monate.

**07.20 Baustromendverteiler**
Stabiles Gehäuse aus verzinkten Stahlblech mit
witterungsbeständiger Pulverbeschichtung, schwenkbare
Kranösen, Einbauten schutzisoliert.
Schutzart IP 44 (Bedienfront IP21)
Anschlussleistung 44 kVA  (63A)

Einspeisung:
1 CEE-Gerätestecker CEE 5/63A
Abgang:
1 CEE-Gerätekupplung CEE 5/63A

Verteiler bestückt mit:
2 Stk.  CEE 5/32A
2 Stk.  CEE 5/16A
6 Stk. Schuko-Steckdosen
1 Stk.  FI 63/0,03A
1 Stk.  FI 40/0,03A
2 Stk.  Leitungsschutzschalter C32A/3-pol.
2 Stk.  Leitungsschutzschalter C16A/3-pol.
6 Stk.  Leitungsschutzschalter C16A/1-pol.

Baustromendverteiler liefern, aufstellen, incl. 30m
Zuleitungskabel, Zuleitungskabel anschliessen
(steckbar), notwendige Messungen durchführen, Funktion
prüfen.Demontage nach Fertigstellung

leihweise für ca. 10 Monate incl Montage und Demontage.
Menge: 1,000 St

**07.21 Steckdosen-Kombination für Baustrom**
Steckdosen-Kombination
Schutz IP 67,
bestückt mit:
3 Schuko-Steckdosen
1 CEE 5/16A
1 FI 40A, 4p, 0,03A
1 LS 16A, 3p,C
3 LS 16A, 1p,C

30m Zuleitungskabel

leihweise für ca. 9 Monate incl Montage und Demontage.
Menge: 1,000 St

**07.22 Staberder**
Staberder aus feuerverzinktem Stahl mit
Anschlusslasche,
Länge 2,0m
Incl. Eintreiben in die Erde, 5m Leitung, Anschluss am
Verteiler und systemgebundene Zubehörteile
Menge: 1,000 St

*Hinweis*
Schwere Gummischlauchleitung im Baustellenbereich
unfallsicher und geschützt verlegen, incl. Klein- und
Befestigungsmaterial und Demontage nach Beendigung der
Bauarbeiten.

**07.23 Gummischlauchleitung H07RN-F 5x2,5 mm²**
Menge: 30,000 m

**07.24 Gummischlauchleitung H07RN-F 5x4/6 mm²**
Menge: 20,000 m

**07.25 Gummischlauchleitung H07RN-F 5x10 /16 mm²**
Gummischlauchleitung H07RN-F  5x16 mm²
Menge: 30,000 m

*Hinweis*
CEE Stecker / Kupplungen  liefern und montieren.

**07.26 CEE Stecker / Kupplungen 5.pol. 16 /32 A liefern und**
CEE Stecker / Kupplungen  3. oder 5.pol. 16 /32 A
Menge: 1,000 St

**07.27 CEE Stecker / Kupplungen 5.pol. 63A liefern und**
CEE Stecker / Kupplungen  5.pol. 63A
Menge: 1,000 St

**07.28 Baustellenbeleuchtung**
Feuchtraum-Wannenleuchte 1x58W, VVG, Schutzart IP 65
kompl. mit ca. 10m Zuleitungskabel liefern und
montieren incl. Kabelbefestigung. Anteilig
einzukalkulieren sind Verteilerdosen, etc.
Menge: 4,000 St

USt %: 19,00
